# Bateria

- Propriedade do ficheiro: CYPE Ingenieros S.A.
- Formato: FIEBDC-3/2016
- Programa: Gerador de preços para construção civil. CYPE Ingenieros, S.A.
- Data: 25/10/2024
- Âmbito geográfico: Angola
- Moeda: AOA
- Custos indirectos: 3 %
- IVA: 18 %

## I Instalações

### ID Segurança

#### IDN Baterias

**IDN010** Ud Bateria.
Bateria recarregável de Li-Ion, de 7,2 V e 13 Ah.
Inclui: Colocação da bateria. Ligação e verificação do seu correcto funcionamento.
Critério de medição de projecto: Número de unidades previstas, segundo documentação gráfica de Projecto.
Critério de medição de obra: Medir-se-á o número de unidades realmente executadas segundo especificações de Projecto.

| Código | Un | Descrição | Rendimento | Preço | Importância |
|---|---|---|---|---|---|
| mt41ing125a | Ud | Bateria recarregável de Li-Ion, de 7,2 V e 13 Ah. (material) | 1 | 118693.73 | 118693.730 |
| mo006 | h | Oficial de 1ª instalador de redes e equipamentos de detecção e segurança. (mão de obra) | 0.026 | 1084.69 | 28.202 |
| mo105 | h | Ajudante de instalador de redes e equipamentos de detecção e segurança. (mão de obra) | 0.026 | 619.46 | 16.106 |
| % | % | Custos directos complementares | 2 % | 118738.038 | 2374.761 |
|  |  | Custos directos |  |  | 121112.799 |
