# Espelho de mecanismos encastrados, anti-vandalismo

- Propriedade do ficheiro: CYPE Ingenieros S.A.
- Formato: FIEBDC-3/2016
- Programa: Gerador de preços para construção civil. CYPE Ingenieros, S.A.
- Data: 25/10/2024
- Âmbito geográfico: Angola
- Moeda: AOA
- Custos indirectos: 3 %
- IVA: 18 %

## I Instalações

### IE Eléctricas

#### IEM Mecanismos

**IEM152** Ud Espelho de mecanismos encastrados, anti-vandalismo.
Espelho anti-vandalismo, com graus de protecção IP40 e IK07, para um elemento, gama média, de cor branca.
Inclui: Marcação. Montagem.
Critério de medição de projecto: Número de unidades previstas, segundo documentação gráfica de Projecto.
Critério de medição de obra: Medir-se-á o número de unidades realmente executadas segundo especificações de Projecto.

| Código | Un | Descrição | Rendimento | Preço | Importância |
|---|---|---|---|---|---|
| mt33gmg960a | Ud | Espelho anti-vandalismo, com graus de protecção IP40 e IK07, segundo IEC 60439, para um elemento, gama média, de cor branca. (material) | 1 | 8077.08 | 8077.080 |
| mo003 | h | Oficial de 1ª electricista. (mão de obra) | 0.052 | 1084.69 | 56.404 |
| % | % | Custos directos complementares | 2 % | 8133.484 | 162.670 |
|  |  | Custos directos |  |  | 8296.154 |
