# Condensador

- Propriedade do ficheiro: CYPE Ingenieros S.A.
- Formato: FIEBDC-3/2016
- Programa: Gerador de preços para construção civil. CYPE Ingenieros, S.A.
- Data: 17/04/2024
- Âmbito geográfico: Angola
- Moeda: AOA
- Custos indirectos: 3 %
- IVA: 18 %

## I Instalações

### IE Eléctricas

#### IEQ Equipamentos para corrigir o factor de potência

**IEQ010** Ud Condensador.
Condensador para 5 kVAr de potência reactiva, alimentação trifásica a 400 V de tensão e 50 Hz de frequência, com armário metálico com grau de protecção IP21, de 254x141x503 mm, contactores com bloco de pré-inserção e resistência de descarga rápida, e disjuntor magneto-térmico tripolar (3P) com 6 kA de poder de corte. Inclusive acessórios necessários para a sua correcta instalação.
Inclui: Montagem e fixação. Ligação e colocação em funcionamento.
Critério de medição de projecto: Número de unidades previstas, segundo documentação gráfica de Projecto.
Critério de medição de obra: Medir-se-á o número de unidades realmente executadas segundo especificações de Projecto.

| Código | Un | Descrição | Rendimento | Preço | Importância |
|---|---|---|---|---|---|
| mt35pci020cc | Ud | Condensador para 5 kVAr de potência reactiva, alimentação trifásica a 400 V de tensão e 50 Hz de frequência, com armário metálico com grau de protecção IP21, de 254x141x503 mm, contactores com bloco de pré-inserção e resistência de descarga rápida, e disjuntor magneto-térmico tripolar (3P) com 6 kA de poder de corte, para montagem mural. (material) | 1 | 1015962.32 | 1015962.320 |
| mo003 | h | Oficial de 1ª electricista. (mão de obra) | 1.311 | 1057.3 | 1386.120 |
| mo102 | h | Ajudante de electricista. (mão de obra) | 1.311 | 603.82 | 791.608 |
| % | % | Custos directos complementares | 2 % | 1018140.048 | 20362.801 |
|  |  | Custos directos |  |  | 1038502.849 |

## Recursos

**mt35pci020cc** Ud Condensador para 5 kVAr de potência reactiva
Dados técnicos: Custo energético 766.265 MJ; Emissão de CO2 49.747 kg
Resíduos:
- embalagem: re150101 Embalagens de papel e cartão. (componente de resíduo); rendimento 1.922 kg; Código LER 15 01 01; Massa do elemento 1 kg; Volume 0.001333 m3
