# Válvula de gás

- Propriedade do ficheiro: CYPE Ingenieros S.A.
- Formato: FIEBDC-3/2016
- Programa: Gerador de preços para construção civil. CYPE Ingenieros, S.A.
- Data: 25/10/2024
- Âmbito geográfico: Angola
- Moeda: AOA
- Custos indirectos: 3 %
- IVA: 18 %

## I Instalações

### IG Gases combustíveis

#### IGW Elementos

**IGW020** Ud Válvula de gás.
Válvula de esfera de aço inoxidável com comando de alavanca, com flanges em ambos lados de 2 1/2" de diâmetro, PN=40 bar.
Inclui: Montagem, ligação e verificação do seu correcto funcionamento.
Critério de medição de projecto: Número de unidades previstas, segundo documentação gráfica de Projecto.
Critério de medição de obra: Medir-se-á o número de unidades realmente executadas segundo especificações de Projecto.

| Código | Un | Descrição | Rendimento | Preço | Importância |
|---|---|---|---|---|---|
| mt43acv110g | Ud | Válvula de esfera de aço inoxidável com comando de alavanca, com flanges em ambos lados de 2 1/2" de diâmetro, PN=40 bar. (material) | 1 | 510821.72 | 510821.720 |
| mo010 | h | Oficial de 1ª instalador de gás. (mão de obra) | 0.656 | 1084.69 | 711.557 |
| mo109 | h | Ajudante de instalador de gás. (mão de obra) | 0.656 | 619.46 | 406.366 |
| % | % | Custos directos complementares | 2 % | 511939.643 | 10238.793 |
|  |  | Custos directos |  |  | 522178.436 |

## Recursos

**mt43acv110g** Ud Válvula de esfera de aço inoxidável com comando de alavanca
Dados técnicos: Custo energético 857.206 MJ; Emissão de CO2 126.073 kg
Resíduos:
- embalagem: re150101 Embalagens de papel e cartão. (componente de resíduo); rendimento 0.086 kg; Código LER 15 01 01; Massa do elemento 1 kg; Volume 0.001333 m3
