# Tubagem de cobre

- Propriedade do ficheiro: CYPE Ingenieros S.A.
- Formato: FIEBDC-3/2016
- Programa: Gerador de preços para construção civil. CYPE Ingenieros, S.A.
- Data: 25/10/2024
- Âmbito geográfico: Angola
- Moeda: AOA
- Custos indirectos: 3 %
- IVA: 18 %

## I Instalações

### IH Tubagens para fluidos

#### IHC Tubagens de cobre

**IHC010** m Tubagem de cobre.
Tubagem formada por tubo de cobre rígido com parede de 1 mm de espessura e 10/12 mm de diâmetro. Instalação em superfície. Inclusive material auxiliar para montagem e fixação, acessórios e peças especiais.
Inclui: Marcação. Colocação e fixação de tubos, acessórios e peças especiais.
Critério de medição de projecto: Comprimento medido segundo documentação gráfica de Projecto.
Critério de medição de obra: Medir-se-á o comprimento realmente executado segundo especificações de Projecto.

| Código | Un | Descrição | Rendimento | Preço | Importância |
|---|---|---|---|---|---|
| mt37tca400a | Ud | Material auxiliar para montagem e fixação das tubagens de cobre rígido, de 10/12 mm de diâmetro. (material) | 1 | 265.62 | 265.620 |
| mt37tca010ag | m | Tubo de cobre rígido com parede de 1 mm de espessura e 10/12 mm de diâmetro, segundo NP EN 1057, com o preço incrementado em 30% relativamente a acessórios e peças especiais. (material) | 1 | 6906.13 | 6906.130 |
| mo008 | h | Oficial de 1ª canalizador. (mão de obra) | 0.269 | 1084.69 | 291.782 |
| mo107 | h | Ajudante de canalizador. (mão de obra) | 0.269 | 619.46 | 166.635 |
| % | % | Custos directos complementares | 2 % | 7630.167 | 152.603 |
|  |  | Custos directos |  |  | 7782.770 |

Resíduos:
- colocação: mt37tca010ag; factor de resíduo 0.0426194

## Recursos

**mt37tca010ag** m Tubo de cobre rígido com parede de 1 mm de espessura e 10/12 mm de diâmetro
Dados técnicos: Custo energético 11.427 MJ; Emissão de CO2 0.220 kg; Código LER 17 04 01; Massa do elemento 0.31 kg; Volume 0.000207 m3
