# Tubagem multicamada de polipropileno copolímero random/polipropileno copolímero random com fibra de vidro/polipropileno copolímero random (PP-R/PP-R com fibra de vidro/PP-R)

- Propriedade do ficheiro: CYPE Ingenieros S.A.
- Formato: FIEBDC-3/2016
- Programa: Gerador de preços para construção civil. CYPE Ingenieros, S.A.
- Data: 25/10/2024
- Âmbito geográfico: Angola
- Moeda: AOA
- Custos indirectos: 3 %
- IVA: 18 %

## I Instalações

### IH Tubagens para fluidos

#### IHM Tubagens multicamada

**IHM310** m Tubagem multicamada de polipropileno copolímero random/polipropileno copolímero random com fibra de vidro/polipropileno copolímero random (PP-R/PP-R com fibra de vidro/PP-R).
Tubagem formada por tubo multicamada de polipropileno copolímero random/polipropileno copolímero random com fibra de vidro/polipropileno copolímero random (PP-R/PP-R com fibra de vidro/PP-R), série 3,2, de 20 mm de diâmetro exterior e 2,8 mm de espessura. Instalação em superfície. Inclusive material auxiliar para montagem e fixação, acessórios e peças especiais.
Inclui: Marcação. Colocação e fixação de tubos, acessórios e peças especiais.
Critério de medição de projecto: Comprimento medido segundo documentação gráfica de Projecto.
Critério de medição de obra: Medir-se-á o comprimento realmente executado segundo especificações de Projecto.

| Código | Un | Descrição | Rendimento | Preço | Importância |
|---|---|---|---|---|---|
| mt37toa402a | Ud | Material auxiliar para montagem e fixação das tubagens multicamada de polipropileno copolímero random/polipropileno copolímero random com fibra de vidro/polipropileno copolímero random (PP-R/PP-R com fibra de vidro/PP-R), série 3,2, de 20 mm de diâmetro exterior. (material) | 1 | 236.59 | 236.590 |
| mt37toa112ag | m | Tubo multicamada de polipropileno copolímero random/polipropileno copolímero random com fibra de vidro/polipropileno copolímero random (PP-R/PP-R com fibra de vidro/PP-R), série 3,2, de 20 mm de diâmetro exterior e 2,8 mm de espessura, segundo NP EN ISO 15874-2, com o preço incrementado em 30% relativamente a acessórios e peças especiais. (material) | 1 | 5966.74 | 5966.740 |
| mo008 | h | Oficial de 1ª canalizador. (mão de obra) | 0.052 | 1084.69 | 56.404 |
| mo107 | h | Ajudante de canalizador. (mão de obra) | 0.052 | 619.46 | 32.212 |
| % | % | Custos directos complementares | 2 % | 6291.946 | 125.839 |
|  |  | Custos directos |  |  | 6417.785 |

Resíduos:
- colocação: mt37toa112ag; factor de resíduo 0.0275

## Recursos

**mt37toa112ag** m Tubo multicamada de polipropileno copolímero random/polipropileno copolímero random com fibra de vidro/polipropileno
Dados técnicos: Custo energético 13.010 MJ; Emissão de CO2 0.407 kg; Código LER 17 02 03; Massa do elemento 0.14 kg; Volume 0.000233 m3
