# Acoplador de linhas KNX

- Propriedade do ficheiro: CYPE Ingenieros S.A.
- Formato: FIEBDC-3/2016
- Programa: Gerador de preços para construção civil. CYPE Ingenieros, S.A.
- Data: 17/04/2024
- Âmbito geográfico: Angola
- Moeda: AOA
- Custos indirectos: 3 %
- IVA: 18 %

## I Instalações

### IM Domóticas e inmóticas

#### IMK Componentes do sistema KNX

**IMK010** Ud Acoplador de linhas KNX.
Acoplador de 2 módulos, com isolamento galvânico, para possibilitar o intercâmbio de informação entre duas linhas. Montagem em calha DIN.
Inclui: Montagem e ligação.
Critério de medição de projecto: Número de unidades previstas, segundo documentação gráfica de Projecto.
Critério de medição de obra: Medir-se-á o número de unidades realmente executadas segundo especificações de Projecto.

| Código | Un | Descrição | Rendimento | Preço | Importância |
|---|---|---|---|---|---|
| mt35dac010a | Ud | Acoplador de 2 módulos, com isolamento galvânico, para dispositivos com protocolo de comunicação KNX, com bornes de ligação e derivação, para montagem em calha DIN. (material) | 1 | 409145.12 | 409145.120 |
| mo003 | h | Oficial de 1ª electricista. (mão de obra) | 0.289 | 1057.3 | 305.560 |
| mo102 | h | Ajudante de electricista. (mão de obra) | 0.289 | 603.82 | 174.504 |
| mo123 | h | Especialista na colocação em funcionamento de instalações. (mão de obra) | 0.577 | 1999.76 | 1153.862 |
| % | % | Custos directos complementares | 2 % | 410779.046 | 8215.581 |
|  |  | Custos directos |  |  | 418994.627 |
