# Filtro de banda KNX

- Propriedade do ficheiro: CYPE Ingenieros S.A.
- Formato: FIEBDC-3/2016
- Programa: Gerador de preços para construção civil. CYPE Ingenieros, S.A.
- Data: 25/10/2024
- Âmbito geográfico: Angola
- Moeda: AOA
- Custos indirectos: 3 %
- IVA: 18 %

## I Instalações

### IM Domóticas e inmóticas

#### IMK Componentes do sistema KNX

**IMK850** Ud Filtro de banda KNX.
Filtro de banda de 2 módulos, para dispositivos com protocolo de comunicação KNX, intensidade nominal 640 mA, tensão nominal 30 Vcc. Montagem em calha DIN.
Inclui: Montagem e ligação.
Critério de medição de projecto: Número de unidades previstas, segundo documentação gráfica de Projecto.
Critério de medição de obra: Medir-se-á o número de unidades realmente executadas segundo especificações de Projecto.

| Código | Un | Descrição | Rendimento | Preço | Importância |
|---|---|---|---|---|---|
| mt35dfb010a | Ud | Filtro de banda de 2 módulos, para dispositivos com protocolo de comunicação KNX, intensidade nominal 640 mA, tensão nominal 30 Vcc, com botão de reinício para isolar a linha bus da fonte de alimentação e reiniciar os dispositivos ligados, com bornes de ligação, para montagem em calha DIN. (material) | 1 | 76079.87 | 76079.870 |
| mo003 | h | Oficial de 1ª electricista. (mão de obra) | 0.131 | 1084.69 | 142.094 |
| mo102 | h | Ajudante de electricista. (mão de obra) | 0.131 | 619.46 | 81.149 |
| mo123 | h | Especialista na colocação em funcionamento de instalações. (mão de obra) | 0.262 | 2051.56 | 537.509 |
| % | % | Custos directos complementares | 2 % | 76840.622 | 1536.812 |
|  |  | Custos directos |  |  | 78377.434 |
