# Cabo bus de comunicações

- Propriedade do ficheiro: CYPE Ingenieros S.A.
- Formato: FIEBDC-3/2016
- Programa: Gerador de preços para construção civil. CYPE Ingenieros, S.A.
- Data: 25/10/2024
- Âmbito geográfico: Angola
- Moeda: AOA
- Custos indirectos: 3 %
- IVA: 18 %

## I Instalações

### IM Domóticas e inmóticas

#### IMK Componentes do sistema KNX

**IMK930** m Cabo bus de comunicações.
Cabo bus rígido, blindado, de 4 fios, de 0,8 mm² de secção por fio. Inclusive acessórios e elementos de fixação.
Inclui: Colocação de cabos. Ligação.
Critério de medição de projecto: Comprimento medido segundo documentação gráfica de Projecto.
Critério de medição de obra: Medir-se-á o comprimento realmente executado segundo especificações de Projecto.

| Código | Un | Descrição | Rendimento | Preço | Importância |
|---|---|---|---|---|---|
| mt35cun210a | m | Cabo bus rígido, blindado, de 4 fios, de 0,8 mm² de secção por fio (material) | 1 | 988.35 | 988.350 |
| mo003 | h | Oficial de 1ª electricista. (mão de obra) | 0.013 | 1084.69 | 14.101 |
| mo102 | h | Ajudante de electricista. (mão de obra) | 0.013 | 619.46 | 8.053 |
| % | % | Custos directos complementares | 2 % | 1010.504 | 20.210 |
|  |  | Custos directos |  |  | 1030.714 |

Resíduos:
- colocação: mt35cun210a Cabo bus rígido, blindado, de 4 fios, de 0,8 mm² de secção por fio; factor de resíduo 0.0165

## Recursos

**mt35cun210a** m Cabo bus rígido, blindado, de 4 fios, de 0,8 mm² de secção por fio
Dados técnicos: Custo energético 6.670 MJ; Emissão de CO2 0.183 kg; Código LER 17 04 11; Massa do elemento 0.18 kg; Volume 0.00012 m3
Resíduos:
- embalagem: re150101 Embalagens de papel e cartão. (componente de resíduo); rendimento 0.065 kg; Código LER 15 01 01; Massa do elemento 1 kg; Volume 0.001333 m3
