# Detector de fumo Z-Wave. Instalação em superfície

- Propriedade do ficheiro: CYPE Ingenieros S.A.
- Formato: FIEBDC-3/2016
- Programa: Gerador de preços para construção civil. CYPE Ingenieros, S.A.
- Data: 05/10/2024
- Âmbito geográfico: Angola
- Moeda: AOA
- Custos indirectos: 3 %
- IVA: 18 %

## I Instalações

### IM Domóticas e inmóticas

#### IMZ Componentes do sistema Z-Wave

**IMZ140** Ud Detector de fumo Z-Wave. Instalação em superfície.
Detector de fumo com sirene electrónica com sinal óptico e acústico, saliente, Z-Wave Plus, de 106 mm de diâmetro e 35 mm de altura, cor branca, frequência de funcionamento 868,42 MHz, pressão acústica de 85 dBA a 3 m de distância, grau de protecção IP20, alimentação a pilhas com possibilidade de alimentação por cabo, com base suporte. Instalação em superfície. Inclusive elementos de fixação.
Inclui: Colocação. Montagem, ligação e verificação do seu correcto funcionamento.
Critério de medição de projecto: Número de unidades previstas, segundo documentação gráfica de Projecto.
Critério de medição de obra: Medir-se-á o número de unidades realmente executadas segundo especificações de Projecto.

| Código | Un | Descrição | Rendimento | Preço | Importância |
|---|---|---|---|---|---|
| mt35dzs040a | Ud | Detector de fumo com sirene electrónica com sinal óptico e acústico, saliente, Z-Wave Plus, de 106 mm de diâmetro e 35 mm de altura, cor branca, frequência de funcionamento 868,42 MHz, pressão acústica de 85 dBA a 3 m de distância, grau de protecção IP20, alimentação a pilhas com possibilidade de alimentação por cabo, com base suporte, segundo EN 14604, com elementos de fixação. (material) | 1 | 84198.59 | 84198.590 |
| mo123 | h | Especialista na colocação em funcionamento de instalações. (mão de obra) | 0.459 | 2051.56 | 941.666 |
| % | % | Custos directos complementares | 2 % | 85140.256 | 1702.805 |
|  |  | Custos directos |  |  | 86843.061 |
