# Conduta para a captação do radão

- Propriedade do ficheiro: CYPE Ingenieros S.A.
- Formato: FIEBDC-3/2016
- Programa: Gerador de preços para construção civil. CYPE Ingenieros, S.A.
- Data: 17/04/2024
- Âmbito geográfico: Angola
- Moeda: AOA
- Custos indirectos: 3 %
- IVA: 18 %

## I Instalações

### IN Protecção contra o radão

#### IND Despressurização do terreno

**IND020** m Conduta para a captação do radão.
Conduta para a captação do radão, formada por tubo corrugado de polietileno de alta densidade (PEAD/HDPE) cor preta, de 110 mm de diâmetro nominal, com perfuração total a 360° no vale do corrugado.
Critérios considerados na determinação do preço da unidade de obra: O preço não inclui a escavação nem o enchimento posterior.
Inclui: Marcação do traçado da conduta. Ligação e verificação do seu correcto funcionamento.
Critério de medição de projecto: Comprimento medido segundo documentação gráfica de Projecto.
Critério de medição de obra: Medir-se-á o comprimento realmente executado segundo especificações de Projecto.

| Código | Un | Descrição | Rendimento | Preço | Importância |
|---|---|---|---|---|---|
| mt41tcr010a | m | Tubo corrugado de polietileno de alta densidade (PEAD/HDPE) cor preta, de 110 mm de diâmetro nominal, com perfuração total a 360° no vale do corrugado, fornecido em rolos de 50 m, para a captação do radão. (material) | 1.02 | 7419.4 | 7567.788 |
| mo011 | h | Oficial de 1ª montador. (mão de obra) | 0.066 | 1057.3 | 69.782 |
| mo080 | h | Ajudante de montador. (mão de obra) | 0.066 | 604.97 | 39.928 |
| % | % | Custos directos complementares | 2 % | 7677.498 | 153.550 |
|  |  | Custos directos |  |  | 7831.048 |
