# Tubo flexível para sprinkler

- Propriedade do ficheiro: CYPE Ingenieros S.A.
- Formato: FIEBDC-3/2016
- Programa: Gerador de preços para construção civil. CYPE Ingenieros, S.A.
- Data: 25/10/2024
- Âmbito geográfico: Angola
- Moeda: AOA
- Custos indirectos: 3 %
- IVA: 18 %

## I Instalações

### IO Contra incêndios

#### IOB Redes de incêndio armadas

**IOB023** Ud Tubo flexível para sprinkler.
Tubo flexível para sprinkler, de 0,7 m de comprimento, com elemento de ligação macho de 1", num extremo e elemento de ligação fêmea de 1/2", no outro extremo.
Inclui: Ligação.
Critério de medição de projecto: Número de unidades previstas, segundo documentação gráfica de Projecto.
Critério de medição de obra: Medir-se-á o número de unidades realmente executadas segundo especificações de Projecto.

| Código | Un | Descrição | Rendimento | Preço | Importância |
|---|---|---|---|---|---|
| mt41ita010a | Ud | Tubo flexível para sprinkler, de 0,7 m de comprimento, com elemento de ligação macho de 1", num extremo e elemento de ligação fêmea de 1/2", no outro extremo. (material) | 1 | 37916.76 | 37916.760 |
| mo008 | h | Oficial de 1ª canalizador. (mão de obra) | 0.131 | 1084.69 | 142.094 |
| mo107 | h | Ajudante de canalizador. (mão de obra) | 0.131 | 619.46 | 81.149 |
| % | % | Custos directos complementares | 2 % | 38140.003 | 762.800 |
|  |  | Custos directos |  |  | 38902.803 |
