# Sirene exterior

- Propriedade do ficheiro: CYPE Ingenieros S.A.
- Formato: FIEBDC-3/2016
- Programa: Gerador de preços para construção civil. CYPE Ingenieros, S.A.
- Data: 25/10/2024
- Âmbito geográfico: Angola
- Moeda: AOA
- Custos indirectos: 3 %
- IVA: 18 %

## I Instalações

### IO Contra incêndios

#### IOD Detecção e alarme

**IOD006** Ud Sirene exterior.
Sirene electrónica, de ABS cor vermelho, com sinal óptico e acústico e rótulo "FOGO". Instalação em paramento exterior. Inclusive elementos de fixação.
Inclui: Marcação. Fixação ao paramento. Montagem, ligação e verificação do seu correcto funcionamento.
Critério de medição de projecto: Número de unidades previstas, segundo documentação gráfica de Projecto.
Critério de medição de obra: Medir-se-á o número de unidades realmente executadas segundo especificações de Projecto.

| Código | Un | Descrição | Rendimento | Preço | Importância |
|---|---|---|---|---|---|
| mt41pig160 | Ud | Sirene electrónica, de ABS cor vermelho, com sinal óptico e acústico e rótulo "FOGO", alimentação a 24 Vcc, potência sonora de 90 dB a 1 m e consumo de 230 mA, para instalar em paramento exterior. Inclusive elementos de fixação. (material) | 1 | 75497.98 | 75497.980 |
| mo006 | h | Oficial de 1ª instalador de redes e equipamentos de detecção e segurança. (mão de obra) | 0.656 | 1084.69 | 711.557 |
| mo105 | h | Ajudante de instalador de redes e equipamentos de detecção e segurança. (mão de obra) | 0.656 | 619.46 | 406.366 |
| % | % | Custos directos complementares | 2 % | 76615.903 | 1532.318 |
|  |  | Custos directos |  |  | 78148.221 |

## Recursos

**mt41pig160** Ud Sirene electrónica
Dados técnicos: Custo energético 0.018 MJ; Emissão de CO2 0.029 kg
Resíduos:
- embalagem: re150101 Embalagens de papel e cartão. (componente de resíduo); rendimento 0.034 kg; Código LER 15 01 01; Massa do elemento 1 kg; Volume 0.001333 m3
