# Detector linear de fumo, convencional

- Propriedade do ficheiro: CYPE Ingenieros S.A.
- Formato: FIEBDC-3/2016
- Programa: Gerador de preços para construção civil. CYPE Ingenieros, S.A.
- Data: 25/10/2024
- Âmbito geográfico: Angola
- Moeda: AOA
- Custos indirectos: 3 %
- IVA: 18 %

## I Instalações

### IO Contra incêndios

#### IOD Detecção e alarme

**IOD009** Ud Detector linear de fumo, convencional.
Detector linear de fumo, de infravermelhos, convencional, com reflector, para uma cobertura máxima de 50 m de comprimento e 15 m de largura, composto por unidade emissora/receptora e elemento reflector, para alimentação de 10,2 a 24 Vcc, com led indicador de acção. Inclusive elementos de fixação.
Inclui: Marcação. Fixação ao paramento. Montagem, ligação e verificação do seu correcto funcionamento.
Critério de medição de projecto: Número de unidades previstas, segundo documentação gráfica de Projecto.
Critério de medição de obra: Medir-se-á o número de unidades realmente executadas segundo especificações de Projecto.

| Código | Un | Descrição | Rendimento | Preço | Importância |
|---|---|---|---|---|---|
| mt41pig180a | Ud | Detector linear de fumo, de infravermelhos, convencional, com reflector, para uma cobertura máxima de 50 m de comprimento e 15 m de largura, composto por unidade emissora/receptora e elemento reflector, para alimentação de 10,2 a 24 Vcc, com led indicador de acção, segundo EN 54-12. Inclusive elementos de fixação. (material) | 1 | 763170.77 | 763170.770 |
| mo006 | h | Oficial de 1ª instalador de redes e equipamentos de detecção e segurança. (mão de obra) | 1.311 | 1084.69 | 1422.029 |
| mo105 | h | Ajudante de instalador de redes e equipamentos de detecção e segurança. (mão de obra) | 1.311 | 619.46 | 812.112 |
| % | % | Custos directos complementares | 2 % | 765404.911 | 15308.098 |
|  |  | Custos directos |  |  | 780713.009 |

## Recursos

**mt41pig180a** Ud Detector linear de fumo
Dados técnicos: Custo energético 53.557 MJ; Emissão de CO2 2.849 kg
Resíduos:
- embalagem: re150101 Embalagens de papel e cartão. (componente de resíduo); rendimento 0.038 kg; Código LER 15 01 01; Massa do elemento 1 kg; Volume 0.001333 m3
