# Selagem de passagem de tubagem metálica com isolamento, com banda intumescente

- Propriedade do ficheiro: CYPE Ingenieros S.A.
- Formato: FIEBDC-3/2016
- Programa: Gerador de preços para construção civil. CYPE Ingenieros, S.A.
- Data: 17/04/2024
- Âmbito geográfico: Angola
- Moeda: AOA
- Custos indirectos: 3 %
- IVA: 18 %

## I Instalações

### IO Contra incêndios

#### IOJ Protecção passiva contra incêndios: instalações

**IOJ100** Ud Selagem de passagem de tubagem metálica com isolamento, com banda intumescente.
Vedação de passagem de tubo de aço, de diâmetro nominal exterior compreendido entre 88,9 e 159 mm, e de entre 2 e 14,2 mm de espessura, com isolamento de entre 40 e 80 mm de espessura, em parede de 15 cm de espessura, para protecção passiva contra incêndios e garantir a resistência ao fogo EI 90, formado por duas camadas de banda intumescente com marca de colocação, com propriedades ignífugas, de 125x2 mm, por ambas as faces e vedante acrílico com propriedades ignífugas, cor branco como material de enchimento.
Critérios considerados na determinação do preço da unidade de obra: O preço não inclui o isolamento da tubagem.
Inclui: Limpeza e preparação do paramento. Inserção do material de enchimento. Colocação da banda à volta do tubo. Inserção da banda na abertura. Vedação da junta. Limpeza final.
Critério de medição de projecto: Número de unidades previstas, segundo documentação gráfica de Projecto.
Critério de medição de obra: Medir-se-á o número de unidades realmente executadas segundo especificações de Projecto.

| Código | Un | Descrição | Rendimento | Preço | Importância |
|---|---|---|---|---|---|
| mt41phi010a | Ud | Cartucho de 310 ml de vedante acrílico com propriedades ignífugas, cor branco, para vedação de juntas e aberturas lineares. (material) | 21.89 | 14762.7 | 323155.503 |
| mt41phi120a | Ud | Banda intumescente com marca de colocação, com propriedades ignífugas, de 125x2 mm, fornecida em rolos de 10 m de comprimento. (material) | 0.442 | 434807.75 | 192185.026 |
| mo113 | h | Operário não qualificado construção. (mão de obra) | 0.525 | 581.64 | 305.361 |
| % | % | Custos directos complementares | 2 % | 515645.890 | 10312.918 |
|  |  | Custos directos |  |  | 525958.808 |
