# Posto de controlo de rede de sprinklers

- Propriedade do ficheiro: CYPE Ingenieros S.A.
- Formato: FIEBDC-3/2016
- Programa: Gerador de preços para construção civil. CYPE Ingenieros, S.A.
- Data: 17/04/2024
- Âmbito geográfico: Angola
- Moeda: AOA
- Custos indirectos: 3 %
- IVA: 18 %

## I Instalações

### IO Contra incêndios

#### IOT Sistemas de extinção fixos

**IOT010** Ud Posto de controlo de rede de sprinklers.
Posto de controlo de sprinklers, de 6" DN 150 mm de diâmetro, união com flange, formado por válvula de retenção e alarme e trim de aço galvanizado, para sistema seco. Inclusive acelerador, incluso_compres monofásico de 247 l/min de caudal e depósito de 100 litros de capacidade, alarme hidráulico com motor de água e gong, acessórios e peças especiais para ligação à rede de distribuição de água.
Inclui: Marcação. Montagem, ligação e verificação do seu correcto funcionamento.
Critério de medição de projecto: Número de unidades previstas, segundo documentação gráfica de Projecto.
Critério de medição de obra: Medir-se-á o número de unidades realmente executadas segundo especificações de Projecto.

| Código | Un | Descrição | Rendimento | Preço | Importância |
|---|---|---|---|---|---|
| mt41pcr020f | Ud | Posto de controlo de sprinklers, de 6" DN 150 mm de diâmetro, união com flange, formado por válvula de retenção e alarme e trim de aço galvanizado. (material) | 1 | 3528516.57 | 3528516.570 |
| mt41pcr021a | Ud | Acelerador com dispositivo anti-inundação. (material) | 1 | 1167599.21 | 1167599.210 |
| mt41pcr022a | Ud | Trim para acelerador. (material) | 1 | 340166.7 | 340166.700 |
| mt41pcr023a | Ud | Acessórios para a manutenção do ar, com válvula de descarga. (material) | 1 | 542709.07 | 542709.070 |
| mt41pcr024k | Ud | Compressor de correia com asa e rodas, de 1100x450x770 mm, 247 l/min de caudal, depósito de 100 litros de capacidade, 10 bar de pressão máxima, 1,5 kW de potência, para alimentação monofásica a 230 V e 50 Hz de frequência. (material) | 1 | 1390133.48 | 1390133.480 |
| mt41pcr100a | Ud | Alarme hidráulico, com motor de água e gong de liga de alumínio. (material) | 1 | 417124.37 | 417124.370 |
| mt41pcr300i | Ud | Acessórios e peças especiais para ligação de posto de controlo de sprinklers à rede de distribuição de água. (material) | 1 | 69356.76 | 69356.760 |
| mo008 | h | Oficial de 1ª canalizador. (mão de obra) | 26.228 | 1057.3 | 27730.864 |
| mo107 | h | Ajudante de canalizador. (mão de obra) | 26.228 | 603.82 | 15836.991 |
| % | % | Custos directos complementares | 2 % | 7499174.015 | 149983.480 |
|  |  | Custos directos |  |  | 7649157.495 |
