# Extintor portátil de neve carbónica CO2, de eficácia 89B, com 5 kg de agente extintor

- Propriedade do ficheiro: CYPE INGENIEROS, S.A.
- Formato: FIEBDC-3/2002
- Âmbito geográfico: Angola
- Custos indirectos: 3.00 %
- IVA: 18.00 %

**IOX010** Ud Extintor portátil de neve carbónica CO2, de eficácia 89B, com 5 kg de agente extintor.
Fornecimento e colocação de extintor portátil de neve carbónica CO2, de eficácia 89B, com 5 kg de agente extintor, com mangueira e trompa difusora. Inclusive suporte e acessórios de montagem.
Inclui: Marcação. Colocação e fixação do suporte. Colocação do extintor.
Critério de medição de projecto: Número de unidades previstas, segundo documentação gráfica de Projecto.
Critério de medição de obra: Medir-se-á o número de unidades realmente colocadas segundo especificações de Projecto.

| Código | Un | Descrição | Rendimento | Preço | Importância |
|---|---|---|---|---|---|
| mt41ixo010b | Ud | Extintor portátil de neve carbónica CO2, de eficácia 89B, com 5 kg de agente extintor, com mangueira e trompa difusora, segundo NP EN 3. (material) | 1.000 | 169.36 | 169.36 |
| mo113 | h | Operário não qualificado construção. (mão de obra) | 0.150 | 1.63 | 0.24 |
| % | % | Custos directos complementares | 2 % | 169.60 | 3.39 |
|  |  | Custos directos |  |  | 172.99 |
