# Abertura de passagem para ventilação

- Propriedade do ficheiro: CYPE Ingenieros S.A.
- Formato: FIEBDC-3/2016
- Programa: Gerador de preços para construção civil. CYPE Ingenieros, S.A.
- Data: 25/10/2024
- Âmbito geográfico: Angola
- Moeda: AOA
- Custos indirectos: 3 %
- IVA: 18 %

## I Instalações

### IV Ventilação

#### IVA Aberturas para ventilação

**IVA020** Ud Abertura de passagem para ventilação.
Arejador de passagem, de alumínio, caudal máximo 15 l/s, de 725x20x82 mm, com silenciador acústico de espuma de resina de melamina e isolamento sonoro de 34 dBA. Inclusive elementos de fixação.
Inclui: Marcação. Colocação e fixação arejador entre o aro e o batente da porta interior.
Critério de medição de projecto: Número de unidades previstas, segundo documentação gráfica de Projecto.
Critério de medição de obra: Medir-se-á o número de unidades realmente executadas segundo especificações de Projecto.

| Código | Un | Descrição | Rendimento | Preço | Importância |
|---|---|---|---|---|---|
| mt42sva240c | Ud | Arejador de passagem, de alumínio, caudal máximo 15 l/s, de 725x20x82 mm, com silenciador acústico de espuma de resina de melamina e isolamento sonoro de 34 dBA, para colocar em portas interiores, entre o aro e o batente da porta interior de 700 mm de largura de porta e 80 mm de largura de aro, com elementos de fixação. (material) | 1 | 34160.02 | 34160.020 |
| mo011 | h | Oficial de 1ª montador. (mão de obra) | 0.262 | 1084.69 | 284.189 |
| mo080 | h | Ajudante de montador. (mão de obra) | 0.262 | 620.64 | 162.608 |
| % | % | Custos directos complementares | 2 % | 34606.817 | 692.136 |
|  |  | Custos directos |  |  | 35298.953 |

## Recursos

**mt42sva240c** Ud Arejador de passagem
Dados técnicos: Custo energético 4.408 MJ; Emissão de CO2 0.293 kg
Resíduos:
- embalagem: re150101 Embalagens de papel e cartão. (componente de resíduo); rendimento 0.09 kg; Código LER 15 01 01; Massa do elemento 1 kg; Volume 0.001333 m3
- embalagem: re170203 Plástico. (componente de resíduo); rendimento 0.045 kg; Código LER 17 02 03; Massa do elemento 1 kg; Volume 0.001667 m3
