# Conduta de ventilação de secção rectangular

- Propriedade do ficheiro: CYPE Ingenieros S.A.
- Formato: FIEBDC-3/2016
- Programa: Gerador de preços para construção civil. CYPE Ingenieros, S.A.
- Data: 21/06/2025
- Âmbito geográfico: Angola
- Moeda: AOA
- Custos indirectos: 3 %
- IVA: 18 %

## I Instalações

### IV Ventilação

#### IVG Ventilação mecânica para garagens

**IVG020** m² Conduta de ventilação de secção rectangular.
Conduta de chapa galvanizada de 0,8 mm de espessura e juntas transversais com abraçadeira tipo Metu e vedada com massa resistente a altas temperaturas. Inclusive acessórios de montagem e elementos de fixação.
Inclui: Marcação do traçado das condutas. Marcação e posterior ancoragem dos suportes das condutas. Montagem e fixação de condutas. Ligações entre a rede de condutas e os ventiladores ou caixas de ventilação. Verificação do seu correcto funcionamento.
Critério de medição de projecto: Superfície projectada, segundo documentação gráfica de Projecto, calculada como produto do perímetro pelo comprimento do tramo, medido entre os eixos dos elementos ou dos pontos a ligar, sem descontar as peças especiais.
Critério de medição de obra: Medir-se-á a superfície realmente executada segundo especificações de Projecto.

| Código | Un | Descrição | Rendimento | Preço | Importância |
|---|---|---|---|---|---|
| mt42con115m | Ud | Repercussão, por m², de material auxiliar para fixação à obra de condutas autoportantes para a distribuição de ar em ventilação e climatização. (material) | 1 | 2196 | 2196.000 |
| mt42con110m | m² | Chapa galvanizada de 0,8 mm de espessura, e juntas transversais com abraçadeira tipo Metu e vedada com massa resistente a altas temperaturas, para a formação de condutas autoportantes para a distribuição de ar em ventilação e climatização. (material) | 1.05 | 14640.01 | 15372.011 |
| mo013 | h | Oficial de 1ª montador de condutas de chapa metálica. (mão de obra) | 0.59 | 1132.39 | 668.110 |
| mo084 | h | Ajudante de montador de condutas de chapa metálica. (mão de obra) | 0.59 | 647.8 | 382.202 |
| % | % | Custos directos complementares | 2 % | 18618.323 | 372.366 |
|  |  | Custos directos |  |  | 18990.689 |

Resíduos:
- colocação: mt42con110m; factor de resíduo 0.0161024

## Recursos

**mt42con110m** m² Chapa galvanizada de 0,8 mm de espessura
Dados técnicos: Custo energético 89.996 MJ; Emissão de CO2 3.669 kg; Código LER 17 04 05; Massa do elemento 6.24 kg; Volume 0.002971 m3
Resíduos:
- embalagem: re170203 Plástico. (componente de resíduo); rendimento 0.023 kg; Código LER 17 02 03; Massa do elemento 1 kg; Volume 0.001667 m3
