# Purificador de ar

- Propriedade do ficheiro: CYPE Ingenieros S.A.
- Formato: FIEBDC-3/2016
- Programa: Gerador de preços para construção civil. CYPE Ingenieros, S.A.
- Data: 17/04/2024
- Âmbito geográfico: Angola
- Moeda: AOA
- Custos indirectos: 3 %
- IVA: 18 %

## I Instalações

### IV Ventilação

#### IVP Purificadores de ar

**IVP010** Ud Purificador de ar.
Purificador de ar, caudal de ar entre 200 e 1200 m³/h, consumo eléctrico entre 18 e 275 W, pressão sonora (medida a 1 m de distância) 34 dBA para um caudal de ar de 700 m³/h, dimensões 2354x712x508 mm, peso 218 kg, alimentação monofásica (230V/50Hz), cabo de alimentação de 3 m, filtro de ar ePM1 65% (F7), filtro de ar HEPA H14, indicador de modificação de filtro, saída de ar a 2,3 m de altura para evitar correntes desagradáveis, função boost para intensificar a circulação de ar e detector de presença. Totalmente montado, ligado e colocado em funcionamento pela empresa instaladora para a verificação do seu correcto funcionamento.
Inclui: Implantação da unidade. Colocação e fixação da unidade.
Critério de medição de projecto: Número de unidades previstas, segundo documentação gráfica de Projecto.
Critério de medição de obra: Medir-se-á o número de unidades realmente executadas segundo especificações de Projecto.

| Código | Un | Descrição | Rendimento | Preço | Importância |
|---|---|---|---|---|---|
| mt42wol080a | Ud | Purificador de ar, caudal de ar entre 200 e 1200 m³/h, consumo eléctrico entre 18 e 275 W, pressão sonora (medida a 1 m de distância) 34 dBA para um caudal de ar de 700 m³/h, dimensões 2354x712x508 mm, peso 218 kg, alimentação monofásica (230V/50Hz), cabo de alimentação de 3 m, filtro de ar ePM1 65% (F7), filtro de ar HEPA H14, indicador de modificação de filtro, saída de ar a 2,3 m de altura para evitar correntes desagradáveis, função boost para intensificar a circulação de ar e detector de presença. (material) | 1 | 639923.24 | 639923.240 |
| mo011 | h | Oficial de 1ª montador. (mão de obra) | 0.393 | 1057.3 | 415.519 |
| mo080 | h | Ajudante de montador. (mão de obra) | 0.393 | 604.97 | 237.753 |
| % | % | Custos directos complementares | 2 % | 640576.512 | 12811.530 |
|  |  | Custos directos |  |  | 653388.042 |
