# Porta industrial empilhável de abertura rápida, de lona de PVC

- Propriedade do ficheiro: CYPE Ingenieros S.A.
- Formato: FIEBDC-3/2016
- Programa: Gerador de preços para construção civil. CYPE Ingenieros, S.A.
- Data: 17/04/2024
- Âmbito geográfico: Angola
- Moeda: AOA
- Custos indirectos: 3 %
- IVA: 18 %

## L Vãos

### LI Portas de uso industrial

#### LIC De lona

**LIC010** m² Porta industrial empilhável de abertura rápida, de lona de PVC.
Porta industrial empilhável de abertura rápida, de entre 5 e 5,5 m de altura máxima, formada por lona de PVC, aro e estrutura de aço galvanizado, quadro de manobra, botão de pressão, fotocélula de segurança e mecanismos, fixada através de aparafusamento em betão.
Inclui: Limpeza e preparação da superfície suporte. Marcação. Colocação e ancoragem do aro com a estrutura de aço. Montagem da porta. Instalação dos mecanismos. Ligação eléctrica. Ajuste e fixação da porta. Colocação em funcionamento.
Critério de medição de projecto: Número de unidades previstas, segundo documentação gráfica de Projecto.
Critério de medição de obra: Medir-se-á o número de unidades realmente executadas segundo especificações de Projecto.

| Código | Un | Descrição | Rendimento | Preço | Importância |
|---|---|---|---|---|---|
| mt26pes020e | m² | Porta industrial empilhável de abertura rápida, de entre 5 e 5,5 m de altura máxima, formada por lona de PVC, aro e estrutura de aço galvanizado, quadro de manobra, botão de pressão, fotocélula de segurança e mecanismos, segundo EN 13241-1. (material) | 1 | 213367.19 | 213367.190 |
| mo011 | h | Oficial de 1ª montador. (mão de obra) | 0.564 | 1057.3 | 596.317 |
| mo080 | h | Ajudante de montador. (mão de obra) | 0.564 | 604.97 | 341.203 |
| mo003 | h | Oficial de 1ª electricista. (mão de obra) | 0.393 | 1057.3 | 415.519 |
| % | % | Custos directos complementares | 2 % | 214720.229 | 4294.405 |
|  |  | Custos directos |  |  | 219014.634 |
