# Impermeabilização líquida de floreira, pelo interior

- Propriedade do ficheiro: CYPE Ingenieros S.A.
- Formato: FIEBDC-3/2016
- Programa: Gerador de preços para construção civil. CYPE Ingenieros, S.A.
- Data: 17/04/2024
- Âmbito geográfico: Angola
- Moeda: AOA
- Custos indirectos: 3 %
- IVA: 18 %

## N Isolamentos e impermeabilizações

### NL Impermeabilizações líquidas

#### NLD Floreiras

**NLD010** m² Impermeabilização líquida de floreira, pelo interior.
Impermeabilização líquida de floreira, pelo interior, com duas demãos de revestimento contínuo elástico impermeabilizante, acabamento acetinado, cor telha, de 1,2 mm de espessura mínima; com prévia aplicação de uma demão de primário de dois componentes, à base de resina epóxi em dispersão aquosa, incolor, acabamento acetinado. Inclusive geotêxtil não tecido de fibras de poliéster e massa tixotrópica, para a resolução de pontos singulares.
Inclui: Limpeza e preparação da superfície. Aplicação de primário. Resolução dos pontos singulares. Aplicação do impermeabilizante.
Critério de medição de projecto: Superfície medida segundo documentação gráfica de Projecto.
Critério de medição de obra: Medir-se-á a superfície realmente executada segundo especificações de Projecto.

| Código | Un | Descrição | Rendimento | Preço | Importância |
|---|---|---|---|---|---|
| mt15dag500a | l | Primário de dois componentes, à base de resina epóxi em dispersão aquosa, incolor, acabamento acetinado, para aplicar com trincha, rolo ou pistola. (material) | 0.2 | 41577.77 | 8315.554 |
| mt15dag504a | m² | Geotêxtil não tecido de fibras de poliéster, de 100 g/m² de massa superficial e 0,82 mm de espessura, fornecido em rolos de 0,2x100 m. (material) | 0.05 | 3657.11 | 182.856 |
| mt15dag502a | kg | Massa tixotrópica à base de poliuretano líquido, cor cinzento. (material) | 0.1 | 23205.13 | 2320.513 |
| mt15dag501d | kg | Revestimento contínuo elástico impermeabilizante, à base de resina de poliuretano monocomponente, dióxido de titânio, pigmentos, pigmentos extendedores seleccionados, acabamento acetinado, cor telha, anti-caruncho e anti-verdete, com resistência aos álcalis, para aplicar com trincha, rolo ou pistola. (material) | 1.5 | 18660.4 | 27990.600 |
| mo032 | h | Oficial de 1ª aplicador de produtos impermeabilizantes. (mão de obra) | 0.197 | 1028.94 | 202.701 |
| mo070 | h | Ajudante de aplicador de produtos impermeabilizantes. (mão de obra) | 0.197 | 604.97 | 119.179 |
| % | % | Custos directos complementares | 2 % | 39131.403 | 782.628 |
|  |  | Custos directos |  |  | 39914.031 |

Resíduos:
- colocação: mt15dag500a; factor de resíduo 0.03
- colocação: mt15dag504a; factor de resíduo 0.035
- colocação: mt15dag502a Massa tixotrópica à base de poliuretano líquido, cor cinzento; factor de resíduo 0.03
- colocação: mt15dag501d; factor de resíduo 0.03

## Recursos

**mt15dag500a** l Primário de dois componentes
Dados técnicos: Custo energético 95.746 MJ; Emissão de CO2 3.641 kg; Código LER 17 09 04; Massa do elemento 1.1 kg; Volume 0.000733 m3
Resíduos:
- embalagem: re150104 Embalagens de metal. (componente de resíduo); rendimento 0.064 kg; Código LER 15 01 04; Massa do elemento 1 kg; Volume 0.001667 m3

**mt15dag504a** m² Geotêxtil não tecido de fibras de poliéster
Dados técnicos: Custo energético 7.572 MJ; Emissão de CO2 0.389 kg; Código LER 17 06 04; Massa do elemento 0.1 kg; Volume 0.000167 m3
Resíduos:
- embalagem: re170203 Plástico. (componente de resíduo); rendimento 0.034 kg; Código LER 17 02 03; Massa do elemento 1 kg; Volume 0.001667 m3

**mt15dag502a** kg Massa tixotrópica à base de poliuretano líquido, cor cinzento
Dados técnicos: Custo energético 144.209 MJ; Emissão de CO2 7.002 kg; Código LER 17 09 04; Massa do elemento 1 kg; Volume 0.000667 m3
Resíduos:
- embalagem: re150104 Embalagens de metal; rendimento 0.003 kg

**mt15dag501d** kg Revestimento contínuo elástico impermeabilizante
Dados técnicos: Custo energético 94.263 MJ; Emissão de CO2 3.778 kg; Código LER 17 09 04; Massa do elemento 1 kg; Volume 0.000667 m3
Resíduos:
- embalagem: re170203 Plástico; rendimento 0.003 kg
