# Isolamento térmico reflectivo sob laje

- Propriedade do ficheiro: CYPE Ingenieros S.A.
- Formato: FIEBDC-3/2016
- Programa: Gerador de preços para construção civil. CYPE Ingenieros, S.A.
- Data: 26/10/2024
- Âmbito geográfico: Angola
- Moeda: AOA
- Custos indirectos: 3 %
- IVA: 18 %

## N Isolamentos e impermeabilizações

### NR Isolamentos térmicos reflectivos

#### NRD Lajes

**NRD010** m² Isolamento térmico reflectivo sob laje.
Isolamento térmico reflectivo sob laje, formado por complexo multicamada, de 4 mm de espessura total, com, uma resistência térmica intrínseca (sem caixa de ar) de 0,16 m²°C/W e uma condutibilidade térmica de 0,025 W/(m°C), Colocação em obra: com sobreposição e fixado com grampos, de aço galvanizado, de 6 mm de altura à superfície suporte de madeira; preparado para a posterior formação de uma caixa de ar. Inclusive fita autocolante para vedação de juntas.
Critérios considerados na determinação do preço da unidade de obra: O preço não inclui o tecto falso.
Inclui: Limpeza e preparação da superfície suporte. Revisão da superfície do paramento base no qual se realiza a fixação do isolamento de acordo com as exigências da técnica a utilizar. Implantação e corte do isolamento. Colocação do isolamento. Fixação do isolamento. Vedação de juntas.
Critério de medição de projecto: Superfície medida segundo documentação gráfica de Projecto.
Critério de medição de obra: Medir-se-á a superfície realmente executada segundo especificações de Projecto.

| Código | Un | Descrição | Rendimento | Preço | Importância |
|---|---|---|---|---|---|
| mt16arw010cgf | m² | Complexo multicamada, composto de uma camada de espuma de polietileno e uma lâmina de alumínio em cada uma das faces, de 4 mm de espessura total, com, uma resistência térmica intrínseca (sem caixa de ar) de 0,16 m²°C/W e uma condutibilidade térmica de 0,025 W/(m°C), fornecido em rolos de 1,20x20 m. (material) | 1.1 | 7597.74 | 8357.514 |
| mt15pdr300b | Ud | Grampo, de aço galvanizado, de 6 mm de altura; para a fixação de produtos isolantes. (material) | 2 | 25.1 | 50.200 |
| mt16arw100a | m | Fita autocolante, de alumínio, com adesivo acrílico, de 0,03 mm de espessura e 50 mm de largura, para vedação de juntas. (material) | 0.45 | 951.51 | 428.180 |
| mo054 | h | Oficial de 1ª montador de isolamentos. (mão de obra) | 0.131 | 1084.69 | 142.094 |
| mo101 | h | Ajudante de montador de isolamentos. (mão de obra) | 0.066 | 620.64 | 40.962 |
| % | % | Custos directos complementares | 2 % | 9018.950 | 180.379 |
|  |  | Custos directos |  |  | 9199.329 |

Resíduos:
- colocação: mt16arw010cgf; factor de resíduo 0.048
- colocação: mt16arw100a Fita autocolante, de alumínio, com adesivo acrílico, de 0,03 mm de espessura e 50 mm de largura, para vedação de juntas; factor de resíduo 0.048

## Recursos

**mt16arw010cgf** m² Complexo multicamada
Dados técnicos: Custo energético 19.532 MJ; Emissão de CO2 1.296 kg; Código LER 17 06 04; Massa do elemento 0.15 kg; Volume 0.00025 m3
Resíduos:
- embalagem: re170203 Plástico. (componente de resíduo); rendimento 0.024 kg; Código LER 17 02 03; Massa do elemento 1 kg; Volume 0.001667 m3

**mt15pdr300b** Ud Grampo, de aço galvanizado, de 6 mm de altura; para a fixação de produtos isolantes
Dados técnicos: Custo energético 0.713 MJ; Emissão de CO2 1.122 kg
Resíduos:
- embalagem: re150101 Embalagens de papel e cartão. (componente de resíduo); rendimento 1.32 kg; Código LER 15 01 01; Massa do elemento 1 kg; Volume 0.001333 m3

**mt16arw100a** m Fita autocolante, de alumínio, com adesivo acrílico, de 0,03 mm de espessura e 50 mm de largura, para vedação de juntas
Dados técnicos: Custo energético 3.059 MJ; Emissão de CO2 0.214 kg; Código LER 17 04 02; Massa do elemento 0.023 kg; Volume 0.000015 m3
Resíduos:
- embalagem: re170203 Plástico; rendimento 0.005 kg
