# Condicionamento acústico, com painéis autoportantes suspensos da laje

- Propriedade do ficheiro: CYPE Ingenieros S.A.
- Formato: FIEBDC-3/2016
- Programa: Gerador de preços para construção civil. CYPE Ingenieros, S.A.
- Data: 26/10/2024
- Âmbito geográfico: Angola
- Moeda: AOA
- Custos indirectos: 3 %
- IVA: 18 %

## N Isolamentos e impermeabilizações

### NT Condicionamento acústico

#### NTD Lajes

**NTD010** Ud Condicionamento acústico, com painéis autoportantes suspensos da laje.
Condicionamento acústico, situado a uma altura menor de 4 m, com painel acústico autoportante de lã mineral, de 1200x300x40 mm, revestido nas duas faces com um véu mineral de cor Blanco, acabamento com um aro metálico lacado, cor branca, suspenso da laje com varões roscados galvanizados, de 6 mm de diâmetro e 1000 mm de comprimento, com duas porcas e uma anilha.
Inclui: Limpeza e preparação da superfície suporte. Colocação do painel. Fixação do painel.
Critério de medição de projecto: Número de unidades previstas, segundo documentação gráfica de Projecto.
Critério de medição de obra: Medir-se-á o número de unidades realmente executadas segundo especificações de Projecto.

| Código | Un | Descrição | Rendimento | Preço | Importância |
|---|---|---|---|---|---|
| mt16par130acaaa | Ud | Painel acústico autoportante de lã mineral, de 1200x300x40 mm, revestido nas duas faces com um véu mineral de cor Blanco, acabamento com um aro metálico lacado, cor branca, Euroclasse A1 de reacção ao fogo segundo NP EN 13501-1. (material) | 1 | 59631.42 | 59631.420 |
| mt12pna027a | m | Varão galvanizado roscado, de 6 mm de diâmetro e 1000 mm de comprimento, com duas porcas e uma anilha. (material) | 2 | 740 | 1480.000 |
| mo054 | h | Oficial de 1ª montador de isolamentos. (mão de obra) | 0.393 | 1084.69 | 426.283 |
| mo101 | h | Ajudante de montador de isolamentos. (mão de obra) | 0.066 | 620.64 | 40.962 |
| % | % | Custos directos complementares | 2 % | 61578.665 | 1231.573 |
|  |  | Custos directos |  |  | 62810.238 |

Resíduos:
- colocação: mt16par130acaaa; factor de resíduo 0.024

## Recursos

**mt16par130acaaa** Ud Painel acústico autoportante de lã mineral
Dados técnicos: Custo energético 124.409 MJ; Emissão de CO2 6.086 kg; Código LER 17 06 04; Massa do elemento 3 kg; Volume 0.005 m3
Resíduos:
- embalagem: re170203 Plástico. (componente de resíduo); rendimento 0.074 kg; Código LER 17 02 03; Massa do elemento 1 kg; Volume 0.001667 m3
