# Revestimento de degrau de escada interior, com peças de tijoleira tradicional. Colocação em camada fina

- Propriedade do ficheiro: CYPE Ingenieros S.A.
- Formato: FIEBDC-3/2016
- Programa: Gerador de preços para construção civil. CYPE Ingenieros, S.A.
- Data: 21/06/2025
- Âmbito geográfico: Angola
- Moeda: AOA
- Custos indiretos: 3 %
- IVA: 18 %

## R Revestimentos

### RE Degraus

#### REG De peças cerâmicas

**REG140** m Revestimento de degrau de escada interior, com peças de tijoleira tradicional. Colocação em camada fina.
Preço: 0
Revestimento de degrau de escada interior, com peças de tijoleira tradicional, formado por cobertor com canto arredondado, e espelho, gama média, capacidade de absorção de água 6%
