# Pintura com tinta anti-carbonatação

- Propriedade do ficheiro: CYPE Ingenieros S.A.
- Formato: FIEBDC-3/2016
- Programa: Gerador de preços para construção civil. CYPE Ingenieros, S.A.
- Data: 26/10/2024
- Âmbito geográfico: Angola
- Moeda: AOA
- Custos indirectos: 3 %
- IVA: 18 %

## R Revestimentos

### RL Tratamentos superficiais de protecção

#### RLB Anti-carbonatação

**RLB010** m² Pintura com tinta anti-carbonatação.
Aplicação manual de duas demãos de revestimento elástico à base de resinas acrílicas em dispersão aquosa, cor branco, acabamento mate, textura lisa, (rendimento: 0,2 kg/m² cada demão), para a protecção do betão ou argamassa contra a carbonatação e ambientes agressivos.
Inclui: Limpeza da superfície suporte. Aplicação de uma demão de primário e uma demão de acabamento.
Critério de medição de projecto: Superfície medida segundo documentação gráfica de Projecto.
Critério de medição de obra: Medir-se-á a superfície realmente executada segundo especificações de Projecto.

| Código | Un | Descrição | Rendimento | Preço | Importância |
|---|---|---|---|---|---|
| mt27tsb010ma | kg | Revestimento elástico à base de resinas acrílicas em dispersão aquosa, cor branco, acabamento mate, textura lisa, impermeável ao dióxido de carbono e permeável ao vapor de água, para a protecção de betão ou argamassa, contra a carbonatação e ambientes agressivos contaminados, segundo NP EN 1504-2. (material) | 0.4 | 6603.08 | 2641.232 |
| mo038 | h | Oficial de 1ª pintor. (mão de obra) | 0.197 | 1055.59 | 207.951 |
| mo076 | h | Ajudante de pintor. (mão de obra) | 0.197 | 620.64 | 122.266 |
| % | % | Custos directos complementares | 2 % | 2971.449 | 59.429 |
|  |  | Custos directos |  |  | 3030.878 |

Resíduos:
- colocação: mt27tsb010ma; factor de resíduo 0.034841

## Recursos

**mt27tsb010ma** kg Revestimento elástico à base de resinas acrílicas em dispersão aquosa
Dados técnicos: Custo energético 75.527 MJ; Emissão de CO2 2.872 kg; Código LER 17 09 04; Massa do elemento 1 kg; Volume 0.000667 m3
Resíduos:
- embalagem: re170203 Plástico. (componente de resíduo); rendimento 0.003 kg; Código LER 17 02 03; Massa do elemento 1 kg; Volume 0.001667 m3
