# Primário antioxidante sobre superfície de aço galvanizado ou metal não ferroso

- Propriedade do ficheiro: CYPE Ingenieros S.A.
- Formato: FIEBDC-3/2016
- Programa: Gerador de preços para construção civil. CYPE Ingenieros, S.A.
- Data: 26/10/2024
- Âmbito geográfico: Angola
- Moeda: AOA
- Custos indirectos: 3 %
- IVA: 18 %

## R Revestimentos

### RN Pinturas em metais

#### RNI Primários

**RNI020** m² Primário antioxidante sobre superfície de aço galvanizado ou metal não ferroso.
Aplicação manual de uma demão de primário fosfocromatante de um só componente, cor cinzento, acabamento mate, à base de resinas de polivinil butiral modificado, pigmentos antioxidantes isentos de cromatos, pigmentos extendedores e dissolvente formado à base de uma mistura de hidrocarbonetos, álcoois e dissolvente cetónico (rendimento: 0,057 l/m²), sobre serralharia interior de aço galvanizado ou metal não ferroso.
Inclui: Preparação e limpeza da superfície suporte. Aplicação de uma demão de primário.
Critério de medição de projecto: Superfície medida segundo documentação gráfica de Projecto, sem descontar aberturas, considerando a superfície que contêm, definida pelas suas dimensiones máximas, numa só face.
Critério de medição de obra: Medir-se-á a superfície realmente executada segundo especificações de Projecto, numa só face, considerando a superfície que contêm, definida pelas suas dimensiones máximas.

| Código | Un | Descrição | Rendimento | Preço | Importância |
|---|---|---|---|---|---|
| mt27pfi202a | l | Primário fosfocromatante de um só componente, cor cinzento, acabamento mate, à base de resinas de polivinil butiral modificado, pigmentos antioxidantes isentos de cromatos, pigmentos extendedores e dissolvente formado à base de uma mistura de hidrocarbonetos, álcoois e dissolvente cetónico, para aplicar com trincha ou pistola sobre superfícies metálicas. (material) | 0.057 | 18407.13 | 1049.206 |
| mo038 | h | Oficial de 1ª pintor. (mão de obra) | 0.088 | 1055.59 | 92.892 |
| mo076 | h | Ajudante de pintor. (mão de obra) | 0.088 | 620.64 | 54.616 |
| % | % | Custos directos complementares | 2 % | 1196.714 | 23.934 |
|  |  | Custos directos |  |  | 1220.648 |
