# Pavimento técnico acessível

- Propriedade do ficheiro: CYPE Ingenieros S.A.
- Formato: FIEBDC-3/2016
- Programa: Gerador de preços para construção civil. CYPE Ingenieros, S.A.
- Data: 26/10/2024
- Âmbito geográfico: Angola
- Moeda: AOA
- Custos indirectos: 3 %
- IVA: 18 %

## R Revestimentos

### RS Pavimentos

#### RSE Técnicos

**RSE005** m² Pavimento técnico acessível.
Pavimento técnico acessível, formado por painéis de 600x600 mm, com núcleo de tabuleiro aglomerado de madeira de alta densidade, 650 kg/m³, e 30 mm de espessura, com chapa de aço na face inferior, com tratamento perimetral dos bordos de PVC de 18 mm, protegendo as arestas vivas do pavimento; apoiados sobre pedestais reguláveis para alturas de 350 a 500 mm, de aço zincado com cabeça com junta anti-vibratória, fixados ao suporte com cola e travados entre eles através de estrutura adicional de travessas; fabricado segundo NP EN 12825 com uma carga limite de classe 4 maior que 9 kN, coeficiente de segurança 2, flecha 2,5 mm (A), tolerância dimensional classe 2 e protecção face ao fogo Euroclasse Bfl-s1 de reacção ao fogo, segundo NP EN 13501-1 e acabamento superior de pavimento vinílico heterogéneo, de 3,2 mm de espessura total, com camada de utilização de 1,00 mm de espessura, com tratamento de protecção superficial PUR, cor a escolher, fornecido em placas de 60,96x60,96 cm. Incluindo marcação, fixação dos pedestais à superfície suporte com cola e nivelação dos mesmos através de porca. Totalmente montado, com todos os elementos necessários para a sua instalação.
Inclui: Implantação dos eixos dos pedestais e marcação de níveis. Colocação, nivelação e fixação dos pedestais. Colocação dos painéis.
Critério de medição de projecto: Superfície útil, medida segundo documentação gráfica de Projecto, descontando as aberturas de superfície maior de 1 m². Não foi incrementada a medição por perdas, uma vez que na composição se considerou 5% a mais.
Critério de medição de obra: Medir-se-á a superfície realmente executada segundo especificações de Projecto, descontando as aberturas de superfície maior de 1 m².

| Código | Un | Descrição | Rendimento | Preço | Importância |
|---|---|---|---|---|---|
| mt12pmm010h | m² | Pavimento técnico acessível, formado por painéis de 600x600 mm, com núcleo de tabuleiro aglomerado de madeira de alta densidade, 650 kg/m³, e 30 mm de espessura, com chapa de aço na face inferior, com tratamento perimetral dos bordos de PVC de 18 mm, protegendo as arestas vivas do pavimento; apoiados sobre pedestais reguláveis para alturas de 350 a 500 mm, de aço zincado com cabeça com junta anti-vibratória, fixados ao suporte com cola e travados entre eles através de estrutura adicional de travessas; classificação 4/2/A/2, segundo NP EN 12825 e Euroclasse Bfl-s1 de reacção ao fogo, segundo NP EN 13501-1. (material) | 1 | 75189.12 | 75189.120 |
| mt18pta070a | m² | Placas heterogéneas de PVC, de 3,2 mm de espessura total, com camada de utilização de 1,00 mm de espessura, com tratamento de protecção superficial PUR, cor a escolher; peso total: 3400 g/m²; classificação ao uso, segundo EN ISO 10874: classe 23 para uso doméstico; classe 33 para uso comercial; classe 42 para uso industrial; redução dos sons de percussão 2 dB, segundo NP EN ISO 10140; Euroclasse Cfl-s1 de reacção ao fogo, segundo NP EN 13501-1. (material) | 1 | 39707.17 | 39707.170 |
| mo011 | h | Oficial de 1ª montador. (mão de obra) | 0.393 | 1084.69 | 426.283 |
| mo080 | h | Ajudante de montador. (mão de obra) | 0.393 | 620.64 | 243.912 |
| % | % | Custos directos complementares | 2 % | 115566.485 | 2311.330 |
|  |  | Custos directos |  |  | 117877.815 |

Resíduos:
- colocação: mt18pta070a; factor de resíduo 0.0346882

## Recursos

**mt18pta070a** m² Placas heterogéneas de PVC
Dados técnicos: Custo energético 154.377 MJ; Emissão de CO2 16.780 kg; Código LER 17 02 03; Massa do elemento 3.4 kg; Volume 0.005667 m3
Resíduos:
- embalagem: re170203 Plástico. (componente de resíduo); rendimento 0.039 kg; Código LER 17 02 03; Massa do elemento 1 kg; Volume 0.001667 m3
