# Pavimento técnico contínuo de placas de gesso com fibra

- Propriedade do ficheiro: CYPE Ingenieros S.A.
- Formato: FIEBDC-3/2016
- Programa: Gerador de preços para construção civil. CYPE Ingenieros, S.A.
- Data: 17/04/2024
- Âmbito geográfico: Angola
- Moeda: AOA
- Custos indirectos: 3 %
- IVA: 18 %

## R Revestimentos

### RS Pavimentos

#### RSE Técnicos

**RSE010** m² Pavimento técnico contínuo de placas de gesso com fibra.
Pavimento técnico contínuo formado por placas de gesso laminado reforçado com fibras, de 1200x600 mm e 32 mm de espessura, com os bordos longitudinais macho-fêmea, apoiadas sobre pés reguláveis de aço galvanizado, para alturas entre 200 e 265 mm, fixados à superfície de apoio com adesivo. Incluindo aros para registos de inspecção, preparação da superfície de apoio dos pedestais através de aspiração e limpeza de restos de obra, aplicação de primário na superfície base, implantação e fixação dos pedestais ao pavimento com cola, colocação de almofadas sobre os pedestais e fixação da rosca que regula a sua altura com cola, banda perimetral de lã de rocha para a dessolidarização do perímetro, união das placas através de cola para juntas, aplicada na zona do encaixe macho-fêmea e aplicação de primário na superfície, para reduzir a absorção e melhorar a aderência. Totalmente montado e preparado para suportar um pavimento (não incluído neste preço).
Inclui: Aplicação de primário na superfície base. Implantação dos eixos dos pedestais e marcação de níveis. Colocação, nivelação e fixação de pedestais. Colocação das placas. Aplicação de primário na superfície de acabamento.
Critério de medição de projecto: Superfície útil, medida segundo documentação gráfica de Projecto. Não foi incrementada a medição por perdas, uma vez que na composição se considerou 5% a mais.
Critério de medição de obra: Medir-se-á a superfície realmente executada segundo especificações de Projecto.

| Código | Un | Descrição | Rendimento | Preço | Importância |
|---|---|---|---|---|---|
| mt12pik040b | kg | Primário, para reduzir a absorção e melhorar a aderência, à base de resinas sintéticas em dispersão aquosa e pigmentos, sem dissolventes. (material) | 0.32 | 443.69 | 141.981 |
| mt12psk040b | m | Fita perimetral de lã de rocha de 12 mm de espessura, 100 mm de largura e 1200 mm de comprimento. (material) | 1 | 9165.36 | 9165.360 |
| mt12psk080a | Ud | Cartucho de 600 cm³ de cola, para fixação de pés reguláveis à superfície de apoio. (material) | 0.01 | 14220.64 | 142.206 |
| mt12psk060j | Ud | Pé regulável de aço galvanizado, para alturas entre 200 e 265 mm. Inclusive acessórios. (material) | 3 | 3436.94 | 10310.820 |
| mt12psk050ne | m² | Placa de gesso laminado reforçado com fibras, de 1200x600 mm e 32 mm de espessura, com os bordos longitudinais macho-fêmea, para aplicação em pisos técnicos contínuos; classificação 5/2/A/1, segundo NP EN 12825. (material) | 1.05 | 81125.67 | 85181.954 |
| mt12psk070a | Ud | Cartucho de 600 ml de cola para juntas. (material) | 0.07 | 13966.9 | 977.683 |
| mo011 | h | Oficial de 1ª montador. (mão de obra) | 0.459 | 1057.3 | 485.301 |
| mo080 | h | Ajudante de montador. (mão de obra) | 0.459 | 604.97 | 277.681 |
| % | % | Custos directos complementares | 2 % | 106682.986 | 2133.660 |
|  |  | Custos directos |  |  | 108816.646 |

Resíduos:
- colocação: mt12pik040b; factor de resíduo 0.06
- colocação: mt12psk040b Fita perimetral de lã de rocha de 12 mm de espessura, 100 mm de largura e 1200 mm de comprimento; factor de resíduo 0.0592
- colocação: mt12psk050ne; factor de resíduo 0.0045

## Recursos

**mt12pik040b** kg Primário, para reduzir a absorção e melhorar a aderência
Dados técnicos: Custo energético 0.291 MJ; Emissão de CO2 0.014 kg; Código LER 17 09 04; Massa do elemento 1 kg; Volume 0.000667 m3
Resíduos:
- embalagem: re170203 Plástico. (componente de resíduo); rendimento 0.003 kg; Código LER 17 02 03; Massa do elemento 1 kg; Volume 0.001667 m3

**mt12psk040b** m Fita perimetral de lã de rocha de 12 mm de espessura, 100 mm de largura e 1200 mm de comprimento
Dados técnicos: Custo energético 3.037 MJ; Emissão de CO2 0.082 kg; Código LER 17 06 04; Massa do elemento 0.05 kg; Volume 0.000083 m3
Resíduos:
- embalagem: re170203 Plástico; rendimento 0.002 kg

**mt12psk050ne** m² Placa de gesso laminado reforçado com fibras
Dados técnicos: Custo energético 1261.933 MJ; Emissão de CO2 18.792 kg; Código LER 17 08 02; Massa do elemento 48 kg; Volume 0.048 m3
Resíduos:
- embalagem: re170203 Plástico; rendimento 0.015 kg
