# Pavimento contínuo de microargamassa de cal

- Propriedade do ficheiro: CYPE Ingenieros S.A.
- Formato: FIEBDC-3/2016
- Programa: Gerador de preços para construção civil. CYPE Ingenieros, S.A.
- Data: 26/10/2024
- Âmbito geográfico: Angola
- Moeda: AOA
- Custos indirectos: 3 %
- IVA: 18 %

## R Revestimentos

### RS Pavimentos

#### RSQ Contínuos de microargamassa

**RSQ010** m² Pavimento contínuo de microargamassa de cal.
Pavimento contínuo de microargamassa, de 3 a 4 mm de espessura, realizado sobre superfície absorvente. PRIMÁRIO: à base de copolímeros acrílicos em emulsão aquosa, sem diluir. CAMADA BASE: microargamassa de cal, composta por cal hidráulica natural, tipo NHL 5, segundo NP EN 459-1 e inertes seleccionados com granulometria de até 600 microns, cor branca, com resina acrílica, em duas camadas, (0,5 kg/m² cada camada) e malha de fibra de vidro anti-álcalis, de 2,2x2,3 mm de vão de malha, de 58 g/m² de massa superficial. CAMADA DECORATIVA: microargamassa de cal, composta por cal hidráulica natural, tipo NHL 5, segundo NP EN 459-1 e inertes seleccionados com granulometria de até 100 microns, cor branca, com resina acrílica, numa camada, (0,1 kg/m²). CAMADA DE VEDAÇÃO: primário à base de copolímeros acrílicos em emulsão aquosa, sem diluir e duas demãos de verniz de poliuretano alifático monocomponente.
Critérios considerados na determinação do preço da unidade de obra: O preço não inclui a superfície suporte.
Inclui: Limpeza da superfície suporte. Implantação das juntas de dilatação e panos de trabalho. Aplicação da camada de primário. Execução da mistura. Aplicação da camada base. Colocação da malha embebida na camada base. Aplicação da camada decorativa. Lixar as pequenas aderências e imperfeições. Aplicação da camada de vedante. Limpeza final da superfície acabada.
Critério de medição de projecto: Superfície medida em projecção horizontal, segundo documentação gráfica de Projecto.
Critério de medição de obra: Medir-se-á, em projecção horizontal, a superfície realmente executada segundo especificações de Projecto.

| Código | Un | Descrição | Rendimento | Preço | Importância |
|---|---|---|---|---|---|
| mt28mcn030a | l | Primário à base de copolímeros acrílicos em emulsão aquosa, sem diluir, para regularizar a porosidade e melhorar a aderência dos suportes absorventes, para aplicar com rolo. (material) | 0.2 | 8628.34 | 1725.668 |
| mt28mcc050a | m² | Malha de fibra de vidro anti-álcalis, de 2,2x2,3 mm de vão de malha, de 58 g/m² de massa superficial, para armar microargamassas. (material) | 1.05 | 2876.12 | 3019.926 |
| mt28mcn040a | kg | Microargamassa de cal, composta por cal hidráulica natural, tipo NHL 5, segundo NP EN 459-1 e inertes seleccionados com granulometria de até 600 microns, cor branca, densidade 1200 kg/m³, resistência à compressão 5 N/mm², sem compostos orgânicos voláteis (COV), fornecida em sacos, segundo EN 13813. (material) | 1 | 2983.97 | 2983.970 |
| mt28mcn050a | l | Resina acrílica em base aquosa. (material) | 0.385 | 8628.34 | 3321.911 |
| mt28mcn040c | kg | Microargamassa de cal, composta por cal hidráulica natural, tipo NHL 5, segundo NP EN 459-1 e inertes seleccionados com granulometria de até 100 microns, cor branca, densidade 800 kg/m³, resistência à compressão 5 N/mm², sem compostos orgânicos voláteis (COV), fornecida em sacos, segundo EN 13813. (material) | 0.1 | 9587.05 | 958.705 |
| mt28mcn060a | l | Verniz de poliuretano alifático monocomponente, sem compostos orgânicos voláteis (COV). (material) | 0.2 | 68547.37 | 13709.474 |
| mo020 | h | Oficial de 1ª construção. (mão de obra) | 0.964 | 1055.59 | 1017.589 |
| mo113 | h | Operário não qualificado construção. (mão de obra) | 1.721 | 596.7 | 1026.921 |
| % | % | Custos directos complementares | 2 % | 27764.164 | 555.283 |
|  |  | Custos directos |  |  | 28319.447 |

Resíduos:
- colocação: mt28mcn030a; factor de resíduo 0.052382
- colocação: mt28mcc050a; factor de resíduo 0.055
- colocação: mt28mcn040a; factor de resíduo 0.0066
- colocação: mt28mcn050a Resina acrílica em base aquosa; factor de resíduo 0.0523817
- colocação: mt28mcn040c; factor de resíduo 0.0066
- colocação: mt28mcn060a Verniz de poliuretano alifático monocomponente, sem compostos orgânicos voláteis (COV); factor de resíduo 0.0275

## Recursos

**mt28mcn030a** l Primário à base de copolímeros acrílicos em emulsão aquosa
Dados técnicos: Custo energético 75.704 MJ; Emissão de CO2 2.882 kg; Código LER 17 09 04; Massa do elemento 1 kg; Volume 0.000667 m3
Resíduos:
- embalagem: re150104 Embalagens de metal. (componente de resíduo); rendimento 0.048 kg; Código LER 15 01 04; Massa do elemento 1 kg; Volume 0.001667 m3

**mt28mcc050a** m² Malha de fibra de vidro anti-álcalis
Dados técnicos: Custo energético 6.378 MJ; Emissão de CO2 0.314 kg; Código LER 17 02 03; Massa do elemento 0.058 kg; Volume 0.000097 m3
Resíduos:
- embalagem: re170203 Plástico. (componente de resíduo); rendimento 0.024 kg; Código LER 17 02 03; Massa do elemento 1 kg; Volume 0.001667 m3

**mt28mcn040a** kg Microargamassa de cal
Dados técnicos: Custo energético 9.068 MJ; Emissão de CO2 0.702 kg; Código LER 17 01 01; Massa do elemento 1 kg; Volume 0.000667 m3
Resíduos:
- embalagem: re150101 Embalagens de papel e cartão. (componente de resíduo); rendimento 0.014 kg; Código LER 15 01 01; Massa do elemento 1 kg; Volume 0.001333 m3

**mt28mcn050a** l Resina acrílica em base aquosa
Dados técnicos: Custo energético 86.990 MJ; Emissão de CO2 3.310 kg; Código LER 17 09 04; Massa do elemento 1.15 kg; Volume 0.000767 m3
Resíduos:
- embalagem: re150104 Embalagens de metal; rendimento 0.048 kg

**mt28mcn040c** kg Microargamassa de cal
Dados técnicos: Custo energético 9.068 MJ; Emissão de CO2 0.702 kg; Código LER 17 01 01; Massa do elemento 1 kg; Volume 0.000667 m3
Resíduos:
- embalagem: re150101 Embalagens de papel e cartão; rendimento 0.014 kg

**mt28mcn060a** l Verniz de poliuretano alifático monocomponente, sem compostos orgânicos voláteis (COV)
Dados técnicos: Custo energético 32.340 MJ; Emissão de CO2 1.919 kg; Código LER 08 01 11; Massa do elemento 1 kg; Volume 0.001111 m3
Resíduos:
- embalagem: re150104 Embalagens de metal; rendimento 0.057 kg
