# Encontro de tecto falso contínuo de placas de escaiola com paramento vertical

- Propriedade do ficheiro: CYPE Ingenieros S.A.
- Formato: FIEBDC-3/2016
- Programa: Gerador de preços para construção civil. CYPE Ingenieros, S.A.
- Data: 17/04/2024
- Âmbito geográfico: Angola
- Moeda: AOA
- Custos indirectos: 3 %
- IVA: 18 %

## R Revestimentos

### RT Tectos falsos em interiores

#### RTA Contínuos, de placas de escaiola

**RTA022** m Encontro de tecto falso contínuo de placas de escaiola com paramento vertical.
Formação de encontro entre o tecto falso contínuo de placas de escaiola e o paramento vertical, através da formação de uma moldura perimetral de escaiola de 4 cm; deixando uma separação mínima de 5 mm entre as placas e o paramento. Incluindo pasta de escaiola para a fixação das peças e o enchimento das juntas.
Inclui: Marcação do traçado no paramento. Disposição e corte das peças. Humidificação da base de fixação. Aplicação da massa de colagem. Colocação e enchimento das juntas das peças.
Critério de medição de projecto: Comprimento medido segundo documentação gráfica de Projecto.
Critério de medição de obra: Medir-se-á o comprimento realmente executado segundo especificações de Projecto.

| Código | Un | Descrição | Rendimento | Preço | Importância |
|---|---|---|---|---|---|
| mt09pes010 | m³ | Pasta de escaiola, segundo EN 13279-1. (material) | 0.001 | 32369.69 | 32.370 |
| mt12fre010eh | m | Fossa de escaiola, de 4 cm, para solução perimetral de tecto falso. (material) | 1.1 | 1864.36 | 2050.796 |
| mo035 | h | Oficial de 1ª escaiolador. (mão de obra) | 0.262 | 1028.94 | 269.582 |
| mo117 | h | Operário escaiolador. (mão de obra) | 0.262 | 581.64 | 152.390 |
| % | % | Custos directos complementares | 2 % | 2505.138 | 50.103 |
|  |  | Custos directos |  |  | 2555.241 |

Resíduos:
- colocação: mt09pes010 Pasta de escaiola, segundo EN 13279-1; factor de resíduo 0.0053
- colocação: mt12fre010eh Fossa de escaiola, de 4 cm, para solução perimetral de tecto falso; factor de resíduo 0.018704

## Recursos

**mt09pes010** m³ Pasta de escaiola, segundo EN 13279-1
Dados técnicos: Custo energético 2846.250 MJ; Emissão de CO2 107.250 kg; Código LER 17 08 02; Massa do elemento 825 kg; Volume 0.825 m3

**mt12fre010eh** m Fossa de escaiola, de 4 cm, para solução perimetral de tecto falso
Dados técnicos: Custo energético 5.181 MJ; Emissão de CO2 0.231 kg; Código LER 17 08 02; Massa do elemento 1.5 kg; Volume 0.0015 m3
Resíduos:
- embalagem: re170203 Plástico. (componente de resíduo); rendimento 0.001 kg; Código LER 17 02 03; Massa do elemento 1 kg; Volume 0.001667 m3
