# Lavatório de pousar, de argila refractária

- Propriedade do ficheiro: CYPE Ingenieros S.A.
- Formato: FIEBDC-3/2016
- Programa: Gerador de preços para construção civil. CYPE Ingenieros, S.A.
- Data: 17/04/2024
- Âmbito geográfico: Angola
- Moeda: AOA
- Custos indirectos: 3 %
- IVA: 18 %

## S Equipamentos fixos e sinalização

### SA Aparelhos sanitários

#### SAL Lavatórios

**SAL003** Ud Lavatório de pousar, de argila refractária.
Lavatório elíptico de pousar, de argila refractária, acabamento termoesmaltado, cor branca, de 500x400x158 mm, com um orifício para as torneiraa, com válvula de drenagem de latão cromado, com sifão garrafa compacto para a poupança de espaço em móveis de casa de banho, de polipropileno cor branca. Inclusive jogo de fixação e silicone para enchimento de juntas.
Critérios considerados na determinação do preço da unidade de obra: O preço não inclui a bancada nem a torneira.
Inclui: Marcação. Colocação e fixação do aparelho. Montagem do elemento de drenagem. Ligação à rede de drenagem. Verificação do seu correcto funcionamento. Vedação de juntas.
Critério de medição de projecto: Número de unidades previstas, segundo documentação gráfica de Projecto.
Critério de medição de obra: Medir-se-á o número de unidades realmente colocadas segundo especificações de Projecto.

| Código | Un | Descrição | Rendimento | Preço | Importância |
|---|---|---|---|---|---|
| mt30svg015eb | Ud | Lavatório elíptico de pousar, de argila refractária, acabamento termoesmaltado, cor branca, de 500x400x158 mm, com um orifício para as torneiraa, com elementos de fixação e modelo de montagem. (material) | 1 | 212790.53 | 212790.530 |
| mt30asg030q | Ud | Válvula de drenagem de latão cromado, de 50 mm de comprimento. (material) | 1 | 65740.16 | 65740.160 |
| mt30asg060q | Ud | Sifão garrafa compacto para a poupança de espaço em móveis de casa de banho, de polipropileno cor branca, com saída de 32 mm de diâmetro exterior, para lavatório, com juntas e curva com porca de união. (material) | 1 | 46018.12 | 46018.120 |
| mt30www005 | Ud | Cartucho de 300 ml de silicone ácida monocomponente, fungicida, para vedação de juntas em ambientes húmidos. (material) | 0.012 | 8917.55 | 107.011 |
| mo008 | h | Oficial de 1ª canalizador. (mão de obra) | 1.443 | 1057.3 | 1525.684 |
| % | % | Custos directos complementares | 2 % | 326181.505 | 6523.630 |
|  |  | Custos directos |  |  | 332705.135 |

Resíduos:
- colocação: mt30asg060q; factor de resíduo 0.0231204
- colocação: mt30www005 Cartucho de 300 ml de silicone ácida monocomponente, fungicida, para vedação de juntas em ambientes húmidos; factor de resíduo 0.06

## Recursos

**mt30asg030q** Ud Válvula de drenagem de latão cromado, de 50 mm de comprimento
Dados técnicos: Custo energético 96.674 MJ; Emissão de CO2 6.551 kg
Resíduos:
- embalagem: re150101 Embalagens de papel e cartão. (componente de resíduo); rendimento 0.072 kg; Código LER 15 01 01; Massa do elemento 1 kg; Volume 0.001333 m3

**mt30asg060q** Ud Sifão garrafa compacto para a poupança de espaço em móveis de casa de banho
Dados técnicos: Custo energético 20.946 MJ; Emissão de CO2 1.071 kg; Código LER 17 02 03; Massa do elemento 0.216 kg; Volume 0.00036 m3
Resíduos:
- embalagem: re150101 Embalagens de papel e cartão; rendimento 0.038 kg

**mt30www005** Ud Cartucho de 300 ml de silicone ácida monocomponente, fungicida, para vedação de juntas em ambientes húmidos
Dados técnicos: Custo energético 87.088 MJ; Emissão de CO2 3.667 kg; Código LER 17 09 04; Massa do elemento 0.45 kg; Volume 0.0003 m3
Resíduos:
- embalagem: re170203 Plástico. (componente de resíduo); rendimento 0.1 kg; Código LER 17 02 03; Massa do elemento 1 kg; Volume 0.001667 m3
