# Lavatório mural, de aço inoxidável

- Propriedade do ficheiro: CYPE Ingenieros S.A.
- Formato: FIEBDC-3/2016
- Programa: Gerador de preços para construção civil. CYPE Ingenieros, S.A.
- Data: 17/04/2024
- Âmbito geográfico: Angola
- Moeda: AOA
- Custos indirectos: 3 %
- IVA: 18 %

## S Equipamentos fixos e sinalização

### SA Aparelhos sanitários

#### SAL Lavatórios

**SAL031** Ud Lavatório mural, de aço inoxidável.
Lavatório mural, de aço inoxidável AISI 304, com acabamento acetinado, de 600x410 mm, de uma cuba, equipado com torneiras temporizadas, misturadoras, de prateleira, para lavatório, acabamento cromado, arejador, com tempo de fluxo de 15 segundos, caudal de 6 l/min, regulador de jacto de rótula. Inclusive jogo de fixação e silicone para enchimento de juntas.
Critérios considerados na determinação do preço da unidade de obra: O preço não inclui o elemento de drenagem.
Inclui: Marcação. Colocação e fixação do aparelho. Montagem da torneira. Ligação às redes de água fria e quente. Verificação do seu correcto funcionamento. Vedação de juntas.
Critério de medição de projecto: Número de unidades previstas, segundo documentação gráfica de Projecto.
Critério de medição de obra: Medir-se-á o número de unidades realmente colocadas segundo especificações de Projecto.

| Código | Un | Descrição | Rendimento | Preço | Importância |
|---|---|---|---|---|---|
| mt30lxp020jka | Ud | Lavatório mural, de aço inoxidável AISI 304, com acabamento acetinado, de 600x410 mm, de uma cuba. (material) | 1 | 575976.1 | 575976.100 |
| mt31gmp040aa | Ud | Torneiras temporizadas, misturadoras, de prateleira, para lavatório, acabamento cromado, arejador, com tempo de fluxo de 15 segundos, caudal de 6 l/min, regulador de jacto de rótula; inclusive elementos de ligação, ligações de alimentação flexíveis de 1/2" de diâmetro e 350 mm de comprimento, válvulas antirretorno e duas válvulas de seccionamento. (material) | 1 | 227207.23 | 227207.230 |
| mt30www005 | Ud | Cartucho de 300 ml de silicone ácida monocomponente, fungicida, para vedação de juntas em ambientes húmidos. (material) | 0.012 | 8917.55 | 107.011 |
| mo008 | h | Oficial de 1ª canalizador. (mão de obra) | 1.705 | 1057.3 | 1802.697 |
| % | % | Custos directos complementares | 2 % | 805093.038 | 16101.861 |
|  |  | Custos directos |  |  | 821194.899 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
