# Lavatório mural, de aço inoxidável

- Propriedade do ficheiro: CYPE Ingenieros S.A.
- Formato: FIEBDC-3/2016
- Programa: Gerador de preços para construção civil. CYPE Ingenieros, S.A.
- Data: 17/04/2024
- Âmbito geográfico: Angola
- Moeda: AOA
- Custos indirectos: 3 %
- IVA: 18 %

## S Equipamentos fixos e sinalização

### SA Aparelhos sanitários

#### SAL Lavatórios

**SAL031** Ud Lavatório mural, de aço inoxidável.
Lavatório mural, de aço inoxidável AISI 304, com acabamento acetinado, de 1800x500 mm, de três cubas de 145 mm de altura e 360 mm de diâmetro, equipado com torneiras temporizadas, de prateleira, para lavatório, acabamento cromado, arejador, com tempo de fluxo de 15 segundos, caudal de 6 l/min, regulador de jacto de rótula. Inclusive jogo de fixação e silicone para enchimento de juntas.
Critérios considerados na determinação do preço da unidade de obra: O preço não inclui o elemento de drenagem.
Inclui: Marcação. Colocação e fixação do aparelho. Montagem da torneira. Ligação às redes de água fria e quente. Verificação do seu correcto funcionamento. Vedação de juntas.
Critério de medição de projecto: Número de unidades previstas, segundo documentação gráfica de Projecto.
Critério de medição de obra: Medir-se-á o número de unidades realmente colocadas segundo especificações de Projecto.

| Código | Un | Descrição | Rendimento | Preço | Importância |
|---|---|---|---|---|---|
| mt30lxp020lec | Ud | Lavatório mural, de aço inoxidável AISI 304, com acabamento acetinado, de 1800x500 mm, de três cubas de 145 mm de altura e 360 mm de diâmetro. (material) | 1 | 871576.16 | 871576.160 |
| mt31gmp030aaa | Ud | Torneiras temporizadas, de prateleira, para lavatório, acabamento cromado, arejador, com tempo de fluxo de 15 segundos, caudal de 6 l/min, regulador de jacto de rótula; inclusive elementos de ligação. (material) | 1 | 96534.24 | 96534.240 |
| mt30www005 | Ud | Cartucho de 300 ml de silicone ácida monocomponente, fungicida, para vedação de juntas em ambientes húmidos. (material) | 0.012 | 8917.55 | 107.011 |
| mo008 | h | Oficial de 1ª canalizador. (mão de obra) | 1.705 | 1057.3 | 1802.697 |
| % | % | Custos directos complementares | 2 % | 970020.108 | 19400.402 |
|  |  | Custos directos |  |  | 989420.510 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
