# Lavatório com coluna, de porcelana sanitária

- Propriedade do ficheiro: CYPE Ingenieros S.A.
- Formato: FIEBDC-3/2016
- Programa: Gerador de preços para construção civil. CYPE Ingenieros, S.A.
- Data: 17/04/2024
- Âmbito geográfico: Angola
- Moeda: AOA
- Custos indirectos: 3 %
- IVA: 18 %

## S Equipamentos fixos e sinalização

### SA Aparelhos sanitários

#### SAL Lavatórios

**SAL045** Ud Lavatório com coluna, de porcelana sanitária.
Lavatório de porcelana sanitária, com coluna, gama alta, cores especiais, de 700x560 mm, e elemento de drenagem, cor branca, com sifão garrafa. Inclusive jogo de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30lps010ii | Ud | Lavatório de porcelana sanitária, com coluna, gama alta, cores especiais, de 700x560 mm, com jogo de fixação. (material) | 1 | 674857.44 | 674857.440 |
| mt30sif010c | Ud | Sifão garrafa extensível, para lavatório, cor branca, com válvula de drenagem. (material) | 1 | 10656.83 | 10656.830 |
| mt30www005 | Ud | Cartucho de 300 ml de silicone ácida monocomponente, fungicida, para vedação de juntas em ambientes húmidos. (material) | 0.012 | 8917.55 | 107.011 |
| mo008 | h | Oficial de 1ª canalizador. (mão de obra) | 1.443 | 1057.3 | 1525.684 |
| % | % | Custos directos complementares | 2 % | 687146.965 | 13742.939 |
|  |  | Custos directos |  |  | 700889.904 |

Resíduos:
- colocação: mt30www005 Cartucho de 300 ml de silicone ácida monocomponente, fungicida, para vedação de juntas em ambientes húmidos; factor de resíduo 0.06

## Recursos

**mt30lps010ii** Ud Lavatório de porcelana sanitária, com coluna, gama alta, cores especiais, de 700x560 mm, com jogo de fixação
Dados técnicos: Custo energético 135.829 MJ; Emissão de CO2 120.373 kg
Resíduos:
- embalagem: re150101 Embalagens de papel e cartão. (componente de resíduo); rendimento 1.494 kg; Código LER 15 01 01; Massa do elemento 1 kg; Volume 0.001333 m3

**mt30www005** Ud Cartucho de 300 ml de silicone ácida monocomponente, fungicida, para vedação de juntas em ambientes húmidos
Dados técnicos: Custo energético 87.088 MJ; Emissão de CO2 3.667 kg; Código LER 17 09 04; Massa do elemento 0.45 kg; Volume 0.0003 m3
Resíduos:
- embalagem: re170203 Plástico. (componente de resíduo); rendimento 0.1 kg; Código LER 17 02 03; Massa do elemento 1 kg; Volume 0.001667 m3
