# Lavatório de argila refractária. Colocação sobre móvel

- Propriedade do ficheiro: CYPE Ingenieros S.A.
- Formato: FIEBDC-3/2016
- Programa: Gerador de preços para construção civil. CYPE Ingenieros, S.A.
- Data: 17/04/2024
- Âmbito geográfico: Angola
- Moeda: AOA
- Custos indirectos: 3 %
- IVA: 18 %

## S Equipamentos fixos e sinalização

### SA Aparelhos sanitários

#### SAL Lavatórios

**SAL063** Ud Lavatório de argila refractária. Colocação sobre móvel.
Lavatório, de argila refractária, acabamento termoesmaltado, cor branca, de 900x480x168 mm, com escoadouro, com válvula de drenagem de latão cromado, com sifão garrafa de ABS, acabamento brilhante imitação cromado. Colocação sobre móvel. Inclusive jogo de fixação.
Critérios considerados na determinação do preço da unidade de obra: O preço não inclui o móvel nem a torneira.
Inclui: Marcação. Colocação e fixação do aparelho. Montagem do elemento de drenagem. Ligação à rede de drenagem. Verificação do seu correcto funcionamento. Vedação de juntas.
Critério de medição de projecto: Número de unidades previstas, segundo documentação gráfica de Projecto.
Critério de medição de obra: Medir-se-á o número de unidades realmente colocadas segundo especificações de Projecto.

| Código | Un | Descrição | Rendimento | Preço | Importância |
|---|---|---|---|---|---|
| mt30sng050id | Ud | Lavatório para colocar sobre móvel, de argila refractária, acabamento termoesmaltado, cor branca, de 900x480x168 mm, com escoadouro. (material) | 1 | 597197.48 | 597197.480 |
| mt30asg010e | Ud | Válvula de drenagem de latão cromado, de 60 mm de comprimento, com tampa integrada exterior com botão de accionamento. (material) | 1 | 52707.46 | 52707.460 |
| mt30asg070kb | Ud | Sifão garrafa de ABS, acabamento brilhante imitação cromado, com saída de 40 mm de diâmetro exterior, para lavatório, com embelezador. (material) | 1 | 43480.78 | 43480.780 |
| mo008 | h | Oficial de 1ª canalizador. (mão de obra) | 1.967 | 1057.3 | 2079.709 |
| % | % | Custos directos complementares | 2 % | 695465.429 | 13909.309 |
|  |  | Custos directos |  |  | 709374.738 |

Resíduos:
- colocação: mt30asg070kb; factor de resíduo 0.023412

## Recursos

**mt30asg010e** Ud Válvula de drenagem de latão cromado, de 60 mm de comprimento, com tampa integrada exterior com botão de accionamento
Dados técnicos: Custo energético 96.674 MJ; Emissão de CO2 6.551 kg
Resíduos:
- embalagem: re150101 Embalagens de papel e cartão. (componente de resíduo); rendimento 0.072 kg; Código LER 15 01 01; Massa do elemento 1 kg; Volume 0.001333 m3

**mt30asg070kb** Ud Sifão garrafa de ABS
Dados técnicos: Custo energético 20.946 MJ; Emissão de CO2 1.071 kg; Código LER 17 02 03; Massa do elemento 0.216 kg; Volume 0.00036 m3
Resíduos:
- embalagem: re150101 Embalagens de papel e cartão; rendimento 0.038 kg
