# Protector de esquinas, de vinil

- Propriedade do ficheiro: CYPE Ingenieros S.A.
- Formato: FIEBDC-3/2016
- Programa: Gerador de preços para construção civil. CYPE Ingenieros, S.A.
- Data: 17/04/2024
- Âmbito geográfico: Angola
- Moeda: AOA
- Custos indirectos: 3 %
- IVA: 18 %

## S Equipamentos fixos e sinalização

### SD Protecções

#### SDC Protectores de esquinas

**SDC010** m Protector de esquinas, de vinil.
Protector de esquinas a 90°, de 50x50 mm, formado por: um perfil de alumínio, fixado com parafusos e buchas de expansão ao paramento, protecção de vinil de 2 mm de espessura, de cor castanho, fixada através de clipe ao perfil de alumínio e remate nos seus extremos com tampas de ABS.
Inclui: Marcação dos pontos de fixação. Fixação do perfil de alumínio. Colocação da protecção de vinil. Colocação das tampas nos extremos.
Critério de medição de projecto: Comprimento medido entre eixos, segundo documentação gráfica de Projecto.
Critério de medição de obra: Medir-se-á, a eixos, o comprimento realmente executado segundo especificações de Projecto.

| Código | Un | Descrição | Rendimento | Preço | Importância |
|---|---|---|---|---|---|
| mt53pdi030f | m | Protector de esquinas a 90°, de 50x50 mm, formado por: um perfil de alumínio, parafusos e buchas de expansão, protecção de vinil de 2 mm de espessura, de cor castanho, Euroclasse B-s1, d0 de reacção ao fogo, segundo NP EN 13501-1, clipes e tampas de ABS para remate nos seus extremos. (material) | 1.05 | 12609.57 | 13240.049 |
| mo011 | h | Oficial de 1ª montador. (mão de obra) | 0.066 | 1057.3 | 69.782 |
| mo080 | h | Ajudante de montador. (mão de obra) | 0.066 | 604.97 | 39.928 |
| % | % | Custos directos complementares | 2 % | 13349.759 | 266.995 |
|  |  | Custos directos |  |  | 13616.754 |
