# Protector de vértice, de etil vinil acetato (EVA), para exterior

- Propriedade do ficheiro: CYPE Ingenieros S.A.
- Formato: FIEBDC-3/2016
- Programa: Gerador de preços para construção civil. CYPE Ingenieros, S.A.
- Data: 17/04/2024
- Âmbito geográfico: Angola
- Moeda: AOA
- Custos indirectos: 3 %
- IVA: 18 %

## S Equipamentos fixos e sinalização

### SD Protecções

#### SDC Protectores de esquinas

**SDC050** Ud Protector de vértice, de etil vinil acetato (EVA), para exterior.
Protector de vértice anti-deslizante, de etil vinil acetato (EVA), para exterior, com abas de 150x150 mm, 10 mm de espessura e 50 mm de comprimento, cor a escolher. Colocação em obra: com cola.
Inclui: Limpeza e preparação da superfície. Marcação. Aplicação da cola. Colocação da protecção.
Critério de medição de projecto: Número de unidades previstas, segundo documentação gráfica de Projecto.
Critério de medição de obra: Medir-se-á o número de unidades realmente colocadas segundo especificações de Projecto.

| Código | Un | Descrição | Rendimento | Preço | Importância |
|---|---|---|---|---|---|
| mt53pdi038a | Ud | Protector de vértice anti-deslizante, de etil vinil acetato (EVA) de 80 kg/m³ de densidade, para exterior, com abas de 150x150 mm, 10 mm de espessura e 50 mm de comprimento, cor a escolher. (material) | 1 | 2061.48 | 2061.480 |
| mt18dww010a | kg | Adesivo de contacto à base de resina acrílica em dispersão aquosa, para pavimento de borracha, linóleo, PVC, alcatifa e têxtil. (material) | 0.01 | 5493.21 | 54.932 |
| mo011 | h | Oficial de 1ª montador. (mão de obra) | 0.066 | 1057.3 | 69.782 |
| mo080 | h | Ajudante de montador. (mão de obra) | 0.066 | 604.97 | 39.928 |
| % | % | Custos directos complementares | 2 % | 2226.122 | 44.522 |
|  |  | Custos directos |  |  | 2270.644 |

Resíduos:
- colocação: mt18dww010a; factor de resíduo 0.038943

## Recursos

**mt53pdi038a** Ud Protector de vértice anti-deslizante
Dados técnicos: Custo energético 1.201 MJ; Emissão de CO2 0.119 kg
Resíduos:
- embalagem: re150101 Embalagens de papel e cartão. (componente de resíduo); rendimento 0.072 kg; Código LER 15 01 01; Massa do elemento 1 kg; Volume 0.001333 m3

**mt18dww010a** kg Adesivo de contacto à base de resina acrílica em dispersão aquosa
Dados técnicos: Custo energético 75.527 MJ; Emissão de CO2 2.872 kg; Código LER 17 09 04; Massa do elemento 1 kg; Volume 0.000667 m3
Resíduos:
- embalagem: re170203 Plástico. (componente de resíduo); rendimento 0.003 kg; Código LER 17 02 03; Massa do elemento 1 kg; Volume 0.001667 m3
