# Fecho de segurança para bloqueio de armário, de plástico ABS. Colocação nas portas do armàrio

- Propriedade do ficheiro: CYPE Ingenieros S.A.
- Formato: FIEBDC-3/2016
- Programa: Gerador de preços para construção civil. CYPE Ingenieros, S.A.
- Data: 17/04/2024
- Âmbito geográfico: Angola
- Moeda: AOA
- Custos indirectos: 3 %
- IVA: 18 %

## S Equipamentos fixos e sinalização

### SD Protecções

#### SDM Protectores para mobiliário

**SDM020** Ud Fecho de segurança para bloqueio de armário, de plástico ABS. Colocação nas portas do armàrio.
Fecho de segurança para bloqueio de armário, de plástico ABS, com forma de U, de 23x5,8 cm, cor branca. Colocação nas portas do armàrio.
Inclui: Colocação.
Critério de medição de projecto: Número de unidades previstas, segundo documentação gráfica de Projecto.
Critério de medição de obra: Medir-se-á o número de unidades realmente colocadas segundo especificações de Projecto.

| Código | Un | Descrição | Rendimento | Preço | Importância |
|---|---|---|---|---|---|
| mt53pdi220a | Ud | Fecho de segurança para bloqueio de armário, de plástico ABS, com forma de U, de 23x5,8 cm, cor branca, para colocar nas portas do armário. (material) | 1 | 1474.93 | 1474.930 |
| mo080 | h | Ajudante de montador. (mão de obra) | 0.066 | 604.97 | 39.928 |
| % | % | Custos directos complementares | 2 % | 1514.858 | 30.297 |
|  |  | Custos directos |  |  | 1545.155 |
