# Corrimão com protecção de vinil

- Propriedade do ficheiro: CYPE Ingenieros S.A.
- Formato: FIEBDC-3/2016
- Programa: Gerador de preços para construção civil. CYPE Ingenieros, S.A.
- Data: 17/04/2024
- Âmbito geográfico: Angola
- Moeda: AOA
- Custos indirectos: 3 %
- IVA: 18 %

## S Equipamentos fixos e sinalização

### SD Protecções

#### SDS Corrimões protectores

**SDS010** m Corrimão com protecção de vinil.
Corrimão tubular, de 160x78 mm, formado por: perfil de alumínio e suportes de ABS fixados com parafusos e buchas de expansão ao paramento, protecção de vinil de 2 mm de espessura, de cor azul, fixada através de clipe ao perfil de alumínio e remate nos seus extremos com tampas de ABS.
Inclui: Marcação dos pontos de fixação. Fixação das consolas ao paramento. Inserção do perfil amortecedor. Fixação do perfil de alumínio. Colocação da protecção de vinil. Colocação das tampas nos extremos.
Critério de medição de projecto: Comprimento medido entre eixos, segundo documentação gráfica de Projecto.
Critério de medição de obra: Medir-se-á, a eixos, o comprimento realmente executado segundo especificações de Projecto.

| Código | Un | Descrição | Rendimento | Preço | Importância |
|---|---|---|---|---|---|
| mt25dpa020h | m | Corrimão tubular, de 160x78 mm, formado por: perfil de alumínio, no qual se insere outro perfil amortecedor de borracha, suportes de ABS, parafusos e buchas de expansão, protecção de vinil de 2 mm de espessura, de cor azul, Euroclasse B-s1, d0 de reacção ao fogo, segundo NP EN 13501-1, clipes e tampas de ABS para remate nos seus extremos. (material) | 1.05 | 92742.5 | 97379.625 |
| mo011 | h | Oficial de 1ª montador. (mão de obra) | 0.131 | 1057.3 | 138.506 |
| mo080 | h | Ajudante de montador. (mão de obra) | 0.131 | 604.97 | 79.251 |
| % | % | Custos directos complementares | 2 % | 97597.382 | 1951.948 |
|  |  | Custos directos |  |  | 99549.330 |

Resíduos:
- colocação: mt25dpa020h; factor de resíduo 0.024

## Recursos

**mt25dpa020h** m Corrimão tubular
Dados técnicos: Custo energético 356.776 MJ; Emissão de CO2 26.242 kg; Código LER 17 04 02; Massa do elemento 3.18 kg; Volume 0.00212 m3
Resíduos:
- embalagem: re170203 Plástico. (componente de resíduo); rendimento 0.008 kg; Código LER 17 02 03; Massa do elemento 1 kg; Volume 0.001667 m3
