# Toalheiro para casa de banho

- Propriedade do ficheiro: CYPE Ingenieros S.A.
- Formato: FIEBDC-3/2016
- Programa: Gerador de preços para construção civil. CYPE Ingenieros, S.A.
- Data: 17/04/2024
- Âmbito geográfico: Angola
- Moeda: AOA
- Custos indirectos: 3 %
- IVA: 18 %

## S Equipamentos fixos e sinalização

### SM Casas de banho

#### SMA Acessórios

**SMA045** Ud Toalheiro para casa de banho.
Toalheiro para lavatório, de argola aberta, de aço inoxidável AISI 304 com acabamento lacado, cor branca, rectangular, de 270x200 mm. Fixação ao suporte com as fixações fornecidas pelo fabricante.
Inclui: Marcação. Colocação e fixação.
Critério de medição de projecto: Número de unidades previstas, segundo documentação gráfica de Projecto.
Critério de medição de obra: Medir-se-á o número de unidades realmente colocadas segundo especificações de Projecto.

| Código | Un | Descrição | Rendimento | Preço | Importância |
|---|---|---|---|---|---|
| mt31abp062ec | Ud | Toalheiro para lavatório, de argola aberta, de aço inoxidável AISI 304 com acabamento lacado, cor branca, rectangular, de 270x200 mm. (material) | 1 | 53053.46 | 53053.460 |
| mo107 | h | Ajudante de canalizador. (mão de obra) | 0.262 | 603.82 | 158.201 |
| % | % | Custos directos complementares | 2 % | 53211.661 | 1064.233 |
|  |  | Custos directos |  |  | 54275.894 |
