# Prego táctil anti-deslizante de alumínio

- Propriedade do ficheiro: CYPE Ingenieros S.A.
- Formato: FIEBDC-3/2016
- Programa: Gerador de preços para construção civil. CYPE Ingenieros, S.A.
- Data: 17/04/2024
- Âmbito geográfico: Angola
- Moeda: AOA
- Custos indirectos: 3 %
- IVA: 18 %

## S Equipamentos fixos e sinalização

### ST Sistemas para pavimentos tácteis

#### STB Pregos

**STB020** Ud Prego táctil anti-deslizante de alumínio.
Prego táctil anti-deslizante de alumínio anodizado, de 25 mm de diâmetro e 5 mm de altura, de cor preto, fixado com cola de poliuretano no pavimento, através da utilização de um molde.
Inclui: Marcação e fixação do molde ao pavimento. Fixação do prego táctil ao pavimento.
Critério de medição de projecto: Número de unidades previstas, segundo documentação gráfica de Projecto.
Critério de medição de obra: Medir-se-á o número de unidades realmente colocadas segundo especificações de Projecto.

| Código | Un | Descrição | Rendimento | Preço | Importância |
|---|---|---|---|---|---|
| mt47pta035d | Ud | Prego táctil anti-deslizante de alumínio anodizado, de 25 mm de diâmetro e 5 mm de altura, de cor preto, para fixar com adesivo ao pavimento. (material) | 1 | 7015.14 | 7015.140 |
| mt47adc110a | kg | Cola especial de poliuretano bicomponente. (material) | 0.1 | 5547.55 | 554.755 |
| mt47pta020 | m² | Molde reutilizável para montagem de pavimentos tácteis. (material) | 0.005 | 159754.9 | 798.775 |
| mt27wav030 | m | Fita de papel de 5 cm de largura. (material) | 0.1 | 89.18 | 8.918 |
| mo080 | h | Ajudante de montador. (mão de obra) | 0.066 | 604.97 | 39.928 |
| % | % | Custos directos complementares | 2 % | 8417.516 | 168.350 |
|  |  | Custos directos |  |  | 8585.866 |

Resíduos:
- colocação: mt47pta035d; factor de resíduo 0.048
- colocação: mt47adc110a Cola especial de poliuretano bicomponente; factor de resíduo 0.038685
- colocação: mt27wav030 Fita de papel de 5 cm de largura; factor de resíduo 0.0440299

## Recursos

**mt47pta035d** Ud Prego táctil anti-deslizante de alumínio anodizado
Dados técnicos: Custo energético 1.285 MJ; Emissão de CO2 0.085 kg; Código LER 17 04 02; Massa do elemento 0.007 kg; Volume 0.000005 m3
Resíduos:
- embalagem: re170203 Plástico. (componente de resíduo); rendimento 0.005 kg; Código LER 17 02 03; Massa do elemento 1 kg; Volume 0.001667 m3

**mt47adc110a** kg Cola especial de poliuretano bicomponente
Dados técnicos: Custo energético 144.471 MJ; Emissão de CO2 7.014 kg; Código LER 17 09 04; Massa do elemento 1 kg; Volume 0.000667 m3
Resíduos:
- embalagem: re170203 Plástico; rendimento 0.003 kg

**mt27wav030** m Fita de papel de 5 cm de largura
Dados técnicos: Custo energético 0.004 MJ; Emissão de CO2 0.006 kg; Código LER 20 01 01; Massa do elemento 0.0067 kg; Volume 0.000009 m3
