# Caixa de ligação eléctrica

- Propriedade do ficheiro: CYPE Ingenieros S.A.
- Formato: FIEBDC-3/2016
- Programa: Gerador de preços para construção civil. CYPE Ingenieros, S.A.
- Data: 17/04/2024
- Âmbito geográfico: Angola
- Moeda: AOA
- Custos indirectos: 3 %
- IVA: 18 %

## U Infra-estruturas no logradouro

### UI Iluminacão exterior

#### UIA Caixas

**UIA010** Ud Caixa de ligação eléctrica.
Caixa de ligação eléctrica, pré-fabricada de betão, sem fundo, visitável, de 40x40x40 cm de medidas interiores, com paredes rebaixadas para a entrada de tubos, capaz de suportar uma carga de 400 kN, com aro de aço galvanizado e tampa de betão armado aligeirado, de 49,5x48,5 cm, para caixa de ligação eléctrica, capaz de suportar uma carga de 125 kN; escavação prévia com meios mecânicos e posterior enchimento do tardoz com material granular.
Inclui: Marcação. Escavação com meios mecânicos. Eliminação das terras soltas do fundo da escavação. Colocação da caixa pré-fabricada. Execução de furos para ligação de tubos. Ligação dos tubos à caixa. Colocação da tampa e dos acessórios. Enchimento do tardoz.
Critério de medição de projecto: Número de unidades previstas, segundo documentação gráfica de Projecto.
Critério de medição de obra: Medir-se-á o número de unidades realmente executadas segundo especificações de Projecto.

| Código | Un | Descrição | Rendimento | Preço | Importância |
|---|---|---|---|---|---|
| mt35arg100b | Ud | Caixa de ligação eléctrica, pré-fabricada de betão, sem fundo, visitável, de 40x40x40 cm de medidas interiores, com paredes rebaixadas para a entrada de tubos, capaz de suportar uma carga de 400 kN. (material) | 1 | 13370.37 | 13370.370 |
| mt35arg105b | Ud | Aro de aço galvanizado e tampa de betão armado aligeirado, de 49,5x48,5 cm, para caixa de ligação eléctrica, capaz de suportar uma carga de 125 kN. (material) | 1 | 33387.3 | 33387.300 |
| mt01arr010a | t | Brita de pedreira, de 19 a 25 mm de diâmetro. (material) | 0.442 | 1911.92 | 845.069 |
| mq01ret020b | h | Retroescavadora sobre pneus, de 70 kW. (equipamento) | 0.036 | 10756.81 | 387.245 |
| mo020 | h | Oficial de 1ª construção. (mão de obra) | 0.656 | 1028.94 | 674.985 |
| mo077 | h | Ajudante de construção. (mão de obra) | 0.707 | 604.97 | 427.714 |
| % | % | Custos directos complementares | 2 % | 49092.683 | 981.854 |
|  |  | Custos directos |  |  | 50074.537 |

Resíduos:
- colocação: mt01arr010a Brita de pedreira, de 19 a 25 mm de diâmetro; factor de resíduo 0.00686426
- escavação: ruo170504 Solos e rochas não abrangidos em 17 05 03. (componente de resíduo); rendimento 544.39 kg; Código LER 17 05 04; Massa do elemento 1 kg; Volume 0.000625 m3

## Recursos

**mt01arr010a** t Brita de pedreira, de 19 a 25 mm de diâmetro
Dados técnicos: Custo energético 75.000 MJ; Emissão de CO2 4.000 kg; Código LER 01 04 08; Massa do elemento 1000 kg; Volume 0.666667 m3
