# Fornecimento de terra vegetal

- Propriedade do ficheiro: CYPE Ingenieros S.A.
- Formato: FIEBDC-3/2016
- Programa: Gerador de preços para construção civil. CYPE Ingenieros, S.A.
- Data: 21/06/2025
- Âmbito geográfico: Angola
- Moeda: AOA
- Custos indirectos: 3 %
- IVA: 18 %

## U Infra-estruturas no logradouro

### UJ Jardins

#### UJA Acondicionamento do terreno

**UJA050** m³ Fornecimento de terra vegetal.
Fornecimento de terra vegetal crivada e fertilizada, fornecida em sacos e espalhada com meios manuais, através de pá, enxada e ancinho, em camadas de espessura uniforme e sem produzir danos às plantas existentes.
Inclui: Armazenamento da terra vegetal. Espalhamento e perfilamento da terra vegetal. Sinalização e protecção do terreno.
Critério de medição de projecto: Volume medido segundo documentação gráfica de Projecto.
Critério de medição de obra: Medir-se-á o volume realmente executado segundo especificações de Projecto.

| Código | Un | Descrição | Rendimento | Preço | Importância |
|---|---|---|---|---|---|
| mt48tie035b | m³ | Terra vegetal crivada e fertilizada, fornecida em sacos. (material) | 1.12 | 5698.09 | 6381.861 |
| mo040 | h | Oficial de 1ª jardineiro. (mão de obra) | 1.18 | 1101.86 | 1300.195 |
| mo115 | h | Operário jardineiro. (mão de obra) | 1.18 | 622.83 | 734.939 |
| % | % | Custos directos complementares | 2 % | 8416.995 | 168.340 |
|  |  | Custos directos |  |  | 8585.335 |

Resíduos:
- colocação: mt48tie035b Terra vegetal crivada e fertilizada, fornecida em sacos; factor de resíduo 0.003

## Recursos

**mt48tie035b** m³ Terra vegetal crivada e fertilizada, fornecida em sacos
Dados técnicos: Custo energético 574.000 MJ; Emissão de CO2 41.000 kg; Código LER 17 05 04; Massa do elemento 2050 kg; Volume 1.28125 m3
