# Pino extraível desmontável

- Propriedade do ficheiro: CYPE Ingenieros S.A.
- Formato: FIEBDC-3/2016
- Programa: Gerador de preços para construção civil. CYPE Ingenieros, S.A.
- Data: 26/10/2024
- Âmbito geográfico: Angola
- Moeda: AOA
- Custos indirectos: 3 %
- IVA: 18 %

## U Infra-estruturas no logradouro

### UM Mobiliário urbano

#### UMH Pinos

**UMH100** Ud Pino extraível desmontável.
Pino com corpo extraível de ferro de 790x70x70 mm e base encastrável de aço galvanizado de 210x90x90 mm, comprimento total do conjunto 1000 mm, fechadura com chave de cabeça triangular, acabamento com tinta epóxi. Inclusive escavação, base de betão C20/25 (X0(P); D25; S2; Cl 1,0) para ancoragem da base encastrável, remates de pavimento e limpeza. Totalmente montado.
Inclui: Marcação de alinhamentos e níveis. Escavação. Execução da base de betão. Colocação e fixação das peças.
Critério de medição de projecto: Número de unidades previstas, segundo documentação gráfica de Projecto.
Critério de medição de obra: Medir-se-á o número de unidades realmente executadas segundo especificações de Projecto.

| Código | Un | Descrição | Rendimento | Preço | Importância |
|---|---|---|---|---|---|
| mt52mug020a | Ud | Pino com corpo extraível de ferro de 790x70x70 mm e base encastrável de aço galvanizado de 210x90x90 mm, comprimento total do conjunto 1000 mm, fechadura com chave de cabeça triangular, acabamento com tinta epóxi. (material) | 1 | 138369.72 | 138369.720 |
| mt10hmf020ra | m³ | Betão simples C20/25 (X0(P); D25; S2; Cl 1,0), fabricado em central, segundo NP EN 206. (material) | 0.1 | 25069.36 | 2506.936 |
| mo041 | h | Oficial de 1ª construção de obra civil. (mão de obra) | 0.787 | 1055.59 | 830.749 |
| mo087 | h | Ajudante de construção de obra civil. (mão de obra) | 0.787 | 620.64 | 488.444 |
| % | % | Custos directos complementares | 2 % | 142195.849 | 2843.917 |
|  |  | Custos directos |  |  | 145039.766 |

Resíduos:
- colocação: mt10hmf020ra Betão simples C20/25 (X0(P); D25; S2; Cl 1,0), fabricado em central, segundo NP EN 206; factor de resíduo 0.00105925

## Recursos

**mt52mug020a** Ud Pino com corpo extraível de ferro de 790x70x70 mm e base encastrável de aço galvanizado de 210x90x90 mm
Dados técnicos: Custo energético 1223.131 MJ; Emissão de CO2 89.815 kg
Resíduos:
- embalagem: re150101 Embalagens de papel e cartão. (componente de resíduo); rendimento 1.4 kg; Código LER 15 01 01; Massa do elemento 1 kg; Volume 0.001333 m3

**mt10hmf020ra** m³ Betão simples C20/25 (X0(P); D25; S2; Cl 1,0), fabricado em central, segundo NP EN 206
Dados técnicos: Custo energético 1840.000 MJ; Emissão de CO2 230.000 kg; Código LER 17 01 01; Massa do elemento 2300 kg; Volume 1.533333 m3
