# Pino retráctil

- Propriedade do ficheiro: CYPE Ingenieros S.A.
- Formato: FIEBDC-3/2016
- Programa: Gerador de preços para construção civil. CYPE Ingenieros, S.A.
- Data: 26/10/2024
- Âmbito geográfico: Angola
- Moeda: AOA
- Custos indirectos: 3 %
- IVA: 18 %

## U Infra-estruturas no logradouro

### UM Mobiliário urbano

#### UMH Pinos

**UMH110** Ud Pino retráctil.
Pino retráctil de elevação e descida automáticos, com corpo de aço inoxidável de 500 mm de altura e 140 mm de diâmetro, base de 300 mm de diâmetro e base encastrável de aço inoxidável de 765 mm de altura e 220 mm de diâmetro, comprimento total do conjunto 1265 mm, fechadura com chave de cabeça quadrada, acabamento com tinta epóxi. Inclusive escavação, base de betão C20/25 (X0(P); D25; S2; Cl 1,0) para ancoragem da base encastrável, remates de pavimento e limpeza. Totalmente colocado em obra.
Inclui: Marcação de alinhamentos e níveis. Escavação. Execução da base de betão. Colocação e fixação das peças.
Critério de medição de projecto: Número de unidades previstas, segundo documentação gráfica de Projecto.
Critério de medição de obra: Medir-se-á o número de unidades realmente executadas segundo especificações de Projecto.

| Código | Un | Descrição | Rendimento | Preço | Importância |
|---|---|---|---|---|---|
| mt52mug030a | Ud | Pino retráctil de elevação e descida automáticos, com corpo de aço inoxidável de 500 mm de altura e 140 mm de diâmetro, base de 300 mm de diâmetro e base encastrável de aço inoxidável de 765 mm de altura e 220 mm de diâmetro, comprimento total do conjunto 1265 mm, fechadura com chave de cabeça quadrada, acabamento com tinta epóxi. (material) | 1 | 3044133.81 | 3044133.810 |
| mt10hmf020ra | m³ | Betão simples C20/25 (X0(P); D25; S2; Cl 1,0), fabricado em central, segundo NP EN 206. (material) | 0.1 | 25069.36 | 2506.936 |
| mo041 | h | Oficial de 1ª construção de obra civil. (mão de obra) | 0.787 | 1055.59 | 830.749 |
| mo087 | h | Ajudante de construção de obra civil. (mão de obra) | 0.787 | 620.64 | 488.444 |
| mo011 | h | Oficial de 1ª montador. (mão de obra) | 0.328 | 1084.69 | 355.778 |
| mo080 | h | Ajudante de montador. (mão de obra) | 0.328 | 620.64 | 203.570 |
| % | % | Custos directos complementares | 2 % | 3048519.287 | 60970.386 |
|  |  | Custos directos |  |  | 3109489.673 |

Resíduos:
- colocação: mt10hmf020ra Betão simples C20/25 (X0(P); D25; S2; Cl 1,0), fabricado em central, segundo NP EN 206; factor de resíduo 0.00105925

## Recursos

**mt10hmf020ra** m³ Betão simples C20/25 (X0(P); D25; S2; Cl 1,0), fabricado em central, segundo NP EN 206
Dados técnicos: Custo energético 1840.000 MJ; Emissão de CO2 230.000 kg; Código LER 17 01 01; Massa do elemento 2300 kg; Volume 1.533333 m3
