# Piscina pré-fabricada

- Propriedade do ficheiro: CYPE Ingenieros S.A.
- Formato: FIEBDC-3/2016
- Programa: Gerador de preços para construção civil. CYPE Ingenieros, S.A.
- Data: 26/10/2024
- Âmbito geográfico: Angola
- Moeda: AOA
- Custos indirectos: 3 %
- IVA: 18 %

## U Infra-estruturas no logradouro

### UP Piscinas

#### UPP Piscinas pré-fabricadas

**UPP010** Ud Piscina pré-fabricada.
Piscina pré-fabricada compacta realizada em oficina com sucessivas camadas de resinas de poliéster reforçadas com fibras de vidro até alcançar uma espessura de 1 cm, de forma rectangular, de dimensões 6,60x3,47x1,40 m (volume 35 m³), com degraus de descida em escalinata do mesmo material, acabamento da superfície polida e de suave tacto, sem incluir escavação. Composta dos seguintes elementos: TANQUE com skimmers, bocas de impulsão, tomada limpa-fundos e ralo de fundo; EQUIPAMENTO COMPLETO DE DEPURAÇÃO e esterilização da água em recinto pré-fabricado de poliéster; filtros; bomba monofásica, tubagens e areia de sílex; EQUIPAMENTO ELÉCTRICO com relógio programador, térmico, contactor, diferencial, etc; TUBAGENS de PVC 6 atm, em circuito fechado de depuração; CAPEAMENTO DE PISCINA com remate perimetral de pedra artificial lavada de 50 cm de largura; TRANSPORTE E DESCARGA até 50 km de raio e descarga com guindaste até 8 m. Incluindo base de betão armado de 10 cm de espessura, realizada com betão C25/30 (XC2(P); D25; S2; Cl 0,4) e malha electrossoldada AR82 100x300 mm de aço A500 EL, e enchimento perimetral posterior de brita. Totalmente instalada e em funcionamento.
Inclui: Preparação da superfície de apoio. Colocação e fixação dos diferentes equipamentos. Colocação e fixação de acessórios e peças especiais. Enchimento perimetral do tanque da piscina. Verificação do correcto funcionamento da instalação.
Critério de medição de projecto: Número de unidades previstas, segundo documentação gráfica de Projecto.
Critério de medição de obra: Medir-se-á o número de unidades realmente executadas segundo especificações de Projecto.

| Código | Un | Descrição | Rendimento | Preço | Importância |
|---|---|---|---|---|---|
| mt10haf020fonha | m³ | Betão C25/30 (XC2(P); D25; S2; Cl 0,4), fabricado em central, segundo NP EN 206. (material) | 2.5 | 25980.98 | 64952.450 |
| mt07ame020llc | m² | Malha electrossoldada AR82 100x300 mm, com arames longitudinais de 8,2 mm de diâmetro e arames transversais de 6,5 mm de diâmetro, aço A500 EL. (material) | 27.5 | 1758.05 | 48346.375 |
| mt47ppi010b | Ud | Piscina pré-fabricada de poliéster, 6,60x3,47x1,40 m (volume 35 m³), composta de caixa com skimmers, bocas de impulsão, tomada limpa-fundos e sumidouro; equipamento completo de depuração e esterilização da água em barraca pré-fabricada; equipamento eléctrico, rede de tubagens de PVC; escada, acessórios e equipamento de limpeza. (material) | 1 | 9036432.15 | 9036432.150 |
| mt01arr010b | t | Brita de pedreira, de 20 a 30 mm de diâmetro. (material) | 28.1 | 1932.03 | 54290.043 |
| mt47ppi020b | Ud | Remate perimetral de pedra artificial para coroamento do borde em piscina pré-fabricada de poliéster, 6,60x3,47x1,40 m, volume 35 m³. Segundo NP EN 771-5. (material) | 1 | 538319.98 | 538319.980 |
| mq07gte010c | h | Autogrua de braço telescópico com uma capacidade de elevação de 30 t e 27 m de altura máxima de trabalho. (equipamento) | 4 | 20287.5 | 81150.000 |
| mo041 | h | Oficial de 1ª construção de obra civil. (mão de obra) | 32.785 | 1055.59 | 34607.518 |
| mo087 | h | Ajudante de construção de obra civil. (mão de obra) | 49.177 | 620.64 | 30521.213 |
| % | % | Custos directos complementares | 2 % | 9888619.729 | 197772.395 |
|  |  | Custos directos |  |  | 10086392.124 |

Resíduos:
- colocação: mt10haf020fonha Betão C25/30 (XC2(P); D25; S2; Cl 0,4), fabricado em central, segundo NP EN 206; factor de resíduo 0.00101823
- colocação: mt07ame020llc; factor de resíduo 0.00825637
- colocação: mt01arr010b Brita de pedreira, de 20 a 30 mm de diâmetro; factor de resíduo 0.00686426
- colocação: mt47ppi020b; factor de resíduo 0.0247931

## Recursos

**mt10haf020fonha** m³ Betão C25/30 (XC2(P); D25; S2; Cl 0,4), fabricado em central, segundo NP EN 206
Dados técnicos: Custo energético 1876.000 MJ; Emissão de CO2 234.500 kg; Código LER 17 01 01; Massa do elemento 2345 kg; Volume 1.563333 m3

**mt07ame020llc** m² Malha electrossoldada AR82 100x300 mm
Dados técnicos: Custo energético 49.347 MJ; Emissão de CO2 2.560 kg; Código LER 17 04 05; Massa do elemento 5.02 kg; Volume 0.00239 m3

**mt01arr010b** t Brita de pedreira, de 20 a 30 mm de diâmetro
Dados técnicos: Custo energético 75.000 MJ; Emissão de CO2 4.000 kg; Código LER 01 04 08; Massa do elemento 1000 kg; Volume 0.666667 m3

**mt47ppi020b** Ud Remate perimetral de pedra artificial para coroamento do borde em piscina pré-fabricada de poliéster
Dados técnicos: Custo energético 25.526 MJ; Emissão de CO2 102.953 kg; Código LER 17 01 01; Massa do elemento 684.76 kg; Volume 0.456507 m3
Resíduos:
- embalagem: re170201 Madeira. (componente de resíduo); rendimento 0.001 kg; Código LER 17 02 01; Massa do elemento 1 kg; Volume 0.000909 m3
- embalagem: re170203 Plástico. (componente de resíduo); rendimento 0.05 kg; Código LER 17 02 03; Massa do elemento 1 kg; Volume 0.001667 m3
