# Rega de colagem

- Propriedade do ficheiro: CYPE Ingenieros S.A.
- Formato: FIEBDC-3/2016
- Programa: Gerador de preços para construção civil. CYPE Ingenieros, S.A.
- Data: 26/10/2024
- Âmbito geográfico: Angola
- Moeda: AOA
- Custos indirectos: 3 %
- IVA: 18 %

## U Infra-estruturas no logradouro

### UX Pavimentos

#### UXF Betuminosos

**UXF110** m² Rega de colagem.
Rega de colagem com 0,5 kg/m² de emulsão betuminosa catiónica C60B3, com um 60% de betume asfáltico como ligante.
Inclui: Varredela e preparação da superfície suporte. Aplicação da emulsão betuminosa.
Critério de medição de projecto: Superfície medida em projecção horizontal, segundo documentação gráfica de Projecto.
Critério de medição de obra: Medir-se-á, em projecção horizontal, a superfície realmente executada segundo especificações de Projecto.

| Código | Un | Descrição | Rendimento | Preço | Importância |
|---|---|---|---|---|---|
| mt47aag050qj | kg | Emulsão betuminosa catiónica C60B3, com um 60% de betume asfáltico como ligante, para usar como rega de colagem em pavimentos betuminosos, segundo NP EN 13808. (material) | 0.5 | 661.33 | 330.665 |
| mq11bar010 | h | Varredora rebocada com motor auxiliar. (equipamento) | 0.001 | 18024.61 | 18.025 |
| mq02cia020f | h | Camião cisterna equipamento para rega, de 8 m³ de capacidade. (equipamento) | 0.002 | 33253.76 | 66.508 |
| mo041 | h | Oficial de 1ª construção de obra civil. (mão de obra) | 0.003 | 1055.59 | 3.167 |
| mo087 | h | Ajudante de construção de obra civil. (mão de obra) | 0.003 | 620.64 | 1.862 |
| % | % | Custos directos complementares | 2 % | 420.227 | 8.405 |
|  |  | Custos directos |  |  | 428.632 |

Resíduos:
- colocação: mt47aag050qj; factor de resíduo 0.007

## Recursos

**mt47aag050qj** kg Emulsão betuminosa catiónica C60B3
Dados técnicos: Custo energético 31.940 MJ; Emissão de CO2 0.230 kg; Código LER 17 03 02; Massa do elemento 1 kg; Volume 0.001 m3
