# Pavimento drenante, com peças pré-fabricadas de betão e inerte

- Propriedade do ficheiro: CYPE Ingenieros S.A.
- Formato: FIEBDC-3/2016
- Programa: Gerador de preços para construção civil. CYPE Ingenieros, S.A.
- Data: 26/10/2024
- Âmbito geográfico: Angola
- Moeda: AOA
- Custos indirectos: 3 %
- IVA: 18 %

## U Infra-estruturas no logradouro

### UX Pavimentos

#### UXR Drenantes

**UXR220** m² Pavimento drenante, com peças pré-fabricadas de betão e inerte.
Pavimento drenante, para tráfego pedonal, formado por camada de drenagem compactada de brita filtrante não seleccionada, de 8 cm de espessura, camada de nivelação compactada de areia com granulometria de 0 a 5 mm de diâmetro, limpa, de 2 cm de espessura, peças drenantes pré-fabricadas de betão de 60x40x9,5 cm, cor cinzento, com aberturas preenchidas com gravilha de 5 a 10 mm de diâmetro, com uma resistência à flexão-tracção de 4 N/mm², uma capacidade drenante de 144 l/(m²·min) e com resistência ao deslizamento maior que 45 segundo ENV 12633 e camada de enchimento compactada de brita calcária seleccionada, cor, com granulometria de 5 a 10 mm de diâmetro, de 6 cm de espessura cobrindo a grelha alveolar.
Inclui: Transporte e descarga do material ao local de trabalho. Espalhamento e compactação da camada de drenagem. Espalhamento e compactação da camada de nivelação. Disposição das grelhas alveolares. Espalhamento e compactação da capa de enchimento.
Critério de medição de projecto: Superfície medida segundo documentação gráfica de Projecto.
Critério de medição de obra: Medir-se-á a superfície realmente executada segundo especificações de Projecto.

| Código | Un | Descrição | Rendimento | Preço | Importância |
|---|---|---|---|---|---|
| mt01ard030b | t | Brita filtrante não seleccionada. (material) | 0.12 | 3181.97 | 381.836 |
| mt01ara010a | m³ | Areia com granulometria de 0 a 5 mm de diâmetro, limpa. (material) | 0.02 | 2402.44 | 48.049 |
| mt18bre020a | m² | Peças drenantes pré-fabricadas de betão de 60x40x9,5 cm, cor cinzento. (material) | 1.05 | 17123.25 | 17979.413 |
| mt01arp030a | m³ | Brita calcária seleccionada, cor, com granulometria de 5 a 10 mm de diâmetro. (material) | 0.06 | 4233.66 | 254.020 |
| mq01pan070b | h | Mini pá carregadora sobre pneus, de 52 kW/1 m³ kW. (equipamento) | 0.022 | 9949.96 | 218.899 |
| mq02rod010d | h | Placa vibratória de condução manual, de 300 kg, largura de trabalho 70 cm, reversível. (equipamento) | 0.024 | 1934.88 | 46.437 |
| mo041 | h | Oficial de 1ª construção de obra civil. (mão de obra) | 0.108 | 1055.59 | 114.004 |
| mo087 | h | Ajudante de construção de obra civil. (mão de obra) | 0.236 | 620.64 | 146.471 |
| % | % | Custos directos complementares | 2 % | 19189.129 | 383.783 |
|  |  | Custos directos |  |  | 19572.912 |

Resíduos:
- colocação: mt01ard030b Brita filtrante não seleccionada; factor de resíduo 0.00474561
- colocação: mt01ara010a Areia com granulometria de 0 a 5 mm de diâmetro, limpa; factor de resíduo 0.003
- colocação: mt18bre020a Peças drenantes pré-fabricadas de betão de 60x40x9,5 cm, cor cinzento; factor de resíduo 0.0084
- colocação: mt01arp030a Brita calcária seleccionada, cor, com granulometria de 5 a 10 mm de diâmetro; factor de resíduo 0.00686724

## Recursos

**mt01ard030b** t Brita filtrante não seleccionada
Dados técnicos: Custo energético 75.000 MJ; Emissão de CO2 4.000 kg; Código LER 01 04 08; Massa do elemento 1000 kg; Volume 0.666667 m3

**mt01ara010a** m³ Areia com granulometria de 0 a 5 mm de diâmetro, limpa
Dados técnicos: Custo energético 146.250 MJ; Emissão de CO2 7.800 kg; Código LER 01 04 09; Massa do elemento 1950 kg; Volume 1.21875 m3

**mt18bre020a** m² Peças drenantes pré-fabricadas de betão de 60x40x9,5 cm, cor cinzento
Dados técnicos: Custo energético 184.489 MJ; Emissão de CO2 12.143 kg; Código LER 17 01 01; Massa do elemento 93.2 kg; Volume 0.062133 m3
Resíduos:
- embalagem: re170201 Madeira. (componente de resíduo); rendimento 0.045 kg; Código LER 17 02 01; Massa do elemento 1 kg; Volume 0.000909 m3
- embalagem: re170203 Plástico. (componente de resíduo); rendimento 0.023 kg; Código LER 17 02 03; Massa do elemento 1 kg; Volume 0.001667 m3

**mt01arp030a** m³ Brita calcária seleccionada, cor, com granulometria de 5 a 10 mm de diâmetro
Dados técnicos: Custo energético 146.250 MJ; Emissão de CO2 7.800 kg; Código LER 01 04 08; Massa do elemento 1950 kg; Volume 1.3 m3
