# Ensaio de gesso ou escaiola

- Propriedade do ficheiro: CYPE Ingenieros S.A.
- Formato: FIEBDC-3/2016
- Programa: Gerador de preços para construção civil. CYPE Ingenieros, S.A.
- Data: 17/04/2024
- Âmbito geográfico: Angola
- Moeda: AOA
- Custos indirectos: 3 %
- IVA: 18 %

## X Controlo de qualidade e ensaios

### XA Argamassas, gessos, cales, escaiolas e cimentos

#### XAY Gesso e escaiola

**XAY010** Ud Ensaio de gesso ou escaiola.
Ensaios a realizar em laboratório acreditado na área técnica correspondente, sobre uma amostra de gesso ou escaiola recolhida em obra segundo NP 317, para a determinação das características seguintes: granulometria e trabalhabilidade (tempos de presa) segundo EN 13279-2, análise química segundo NP 322, NP 323 e NP 325, sulfato de cálcio segundo ASTM C471M, humidade segundo NP 319, teor em água combinada e sulfatos segundo NP 320 e NP 324. Incluindo deslocamento à obra e relatório de resultados.
Inclui: Deslocamento à obra. Recolha de amostras. Realização dos ensaios. Redacção de relatório dos resultados dos ensaios realizados.
Critério de medição de projecto: Ensaio a realizar, segundo documentação do Plano de controlo de qualidade.

| Código | Un | Descrição | Rendimento | Preço | Importância |
|---|---|---|---|---|---|
| mt49des010 | Ud | Repercussão por deslocamento à obra para a recolha de amostras. (material) | 1 | 879.86 | 879.860 |
| mt49yga020 | Ud | Recolha em obra de amostras de gessos ou escaiolas, cujo peso não exceda 50 kg. (material) | 1 | 38071.98 | 38071.980 |
| mt49yga040 | Ud | Ensaio para determinar a granulometria e trabalhabilidade (tempos de presa) de uma amostra de gesso ou escaiola de construção, segundo EN 13279-2. (material) | 1 | 125796.87 | 125796.870 |
| mt49yga050 | Ud | Análise química de gessos ou escaiolas de construção, segundo NP 322, NP 323 e NP 325. (material) | 1 | 244459.71 | 244459.710 |
| mt49yga060 | Ud | Sulfato de cálcio de gessos ou escaiolas de construção, segundo ASTM C471M. (material) | 1 | 121575.91 | 121575.910 |
| mt49yga090 | Ud | Ensaio para determinar a humidade de uma amostra de gesso ou escaiola presa, através de secagem em estufa a 105°C, segundo NP 319. (material) | 1 | 9583.39 | 9583.390 |
| mt49yga120 | Ud | Ensaio para determinar a quantidade de água combinada e sulfatos de uma amostra de gesso ou escaiola, segundo NP 320 e NP 324. (material) | 1 | 152062.03 | 152062.030 |
| mt49yga030 | Ud | Relatório de resultados dos ensaios realizados sobre uma amostra de gesso ou escaiola, segundo NP 326. (material) | 1 | 114215.96 | 114215.960 |
| % | % | Custos directos complementares | 2 % | 806645.710 | 16132.914 |
|  |  | Custos directos |  |  | 822778.624 |
